# BfJ
Angebotsaufforderung (GAEB DA XML 3.3, DA83)
Projekt: 05440
Währung: EUR
Bieterkommentare zugelassen: ja
Auftraggeber: Bundesamt für Bauwesen und Raumordnung, Deichmanns Aue 31–37, 53179 Bonn, D
Erstellt mit: GXML Toolbox V3.3 R20230829, iTWO_64 V25.0.650, 06.03.2026

## Baubeschreibung
1.  Baubeschreibung

1.1  Bezeichnung der Baumaßnahme und Anschrift

Errichtung von Erweiterungsbauten für das Bundesamt für Justiz
Adenauerallee 99 - 103
53113 Bonn

1.2  Eigentümer, Bauherr, Nutzer

Eigentümer:
Bundesanstalt für Immobilienaufgaben
Direktion Dortmund (Standort Bonn)
Haydnstr. 36
53115 Bonn

Bauherr:
Bundesanstalt für Immobilienaufgaben
vertreten durch das
Bundesamt für Bauwesen und Raumordnung / BA II 2
Deichmanns Aue 31-37
53179 Bonn

Nutzer:
Bundesamt für Justiz
Adenauerallee 99 - 103
53113 Bonn

1.3  Lage der Baustelle

Die Baustelle liegt in der Innenstadt Bonns in der Nähe des Bundeskanzlerplatzes. Es handelt sich bei der Baumaßnahme um zwei Baufelder auf dem Grundstück des Auswärtigen Amtes AA.

Die Baufelder sind durch die Bezeichnung deklariert. Baufeld AA1 liegt an der Zufahrt der Adenauer Allee, Baufeld AA2 liegt rückseitig des Baufeldes AA1 und wird über eine Rampe erschlossen. Die Baufelder sind über eine Rampe verbunden und befinden sich außerhalb des Sicherheitsbereiches des Auswärtigen Amtes.

1.4  Art und Lage der baulichen Anlagen

Bestandsgebäude Bundesamt für Justiz
Auf dem Gelände des Auswärtigen Amtes befindet sich ein größerer Gebäudekomplex, der sich aus mehreren Riegeln zusammensetzt. Durch die geplante Baumaßnahme werden die Gebäudeteile F und G unmittelbar tangiert (siehe Vermesserplan). Der Gebäudeteil G ist einfach unterkellert und besitzt drei Obergeschosse mit einer Höhe von ca. 15,00 m. Vorgelagert der Durchfahrt befindet sich ein eingeschossiges Gebäude für die Zugangskontrolle (Pförtner). Gebäude F ist ebenfalls einfach unterkellert und besitzt vier Obergeschosse mit einer Höhe von ca. 23,0 m.

Bestandsgebäude Villa Scheidgen
Nördlich des Gebäudeteils G, am Ende der Stichstraße Adenauerallee befindet sich das Bestandsgebäude Villa Scheidgen. Hierbei handelt es sich um ein denkmalgeschütztes Gebäude mit einem Unter- und 3 Obergeschossen und einer Höhe von ca, 14,0 m. Die Villa soll saniert werden und wird in die Neubauplanung integriert. Das Gebäude wird derzeit nicht bewohnt bzw. genutzt. Die Baumaßnahme "Sanierung Villa Scheidgen" wird im Anschluss an die Baumaßnahme "Erweiterungsbauten BfJ" durchgeführt.

Baumaßnahme Gebäude AA1
Im Baufeld AA1 ist ein Neubau mit zweigeschossiger Unterkellerung (Tiefgarage) geplant. Die Tiefgarage nutzt nahezu die gesamte Grundstücksfläche zwischen dem Bestandsgebäude (Gebäudeteile F, G, H), der Villa Scheidgen und der seitlich begrenzenden Stichstraße. Zur Herstellung des Neubaus ist aufgrund der örtlichen Gegebenheiten eine Baugrubensicherung erforderlich. Dabei sind aufgelöste und tangierende Bohrpfahlwände mit verschiedenen Durchmessern (DN 620 bis DN 1200), überwiegend rückverankert, vorgesehen. Im Bereich der Bestandsgebäude sind Unterfangungen im Düsenstrahlverfahren (DSV) geplant. Eine fußläufige Verbindung von der Stichstraße zum Gebäudeteil H ist sicherzustellen. Die oberirdischen Geschosse des Gebäudeteils AA1 lassen auf der Tiefgaragendecke eine Durchfahrt zwischen AA1 und Bestandsgebäude G bzw. der TG-Rampe zu. Weitere nicht überbaute Bereiche der TG-Decke können in Absprache mit der Bauleitung des AG und der Baulogistik als Logistikflächen genutzt werden. Zulässige Deckenlasten sind einzuhalten, die Angaben zu den zulässigen Deckenlasten sind vom AN einzuholen. Das Gebäude AA1 hat vier oberirdische Geschosse und weist eine Höhe von ca. 14,50 m auf, die Technikaufbauten erreichen Höhen bis ca. 16,30 m. Das Gebäude erhält einen Anschluss an die Villa Scheidgen mit Zugängen in EG und 1. OG; es wird außerdem mit einer zweigeschossigen Brücke an das 2. und 3. OG des Bestandsgebäudes G angebunden.

Baumaßnahme Gebäude AA2
Der Neubau in diesem Baufeld wird eingeschossig unterkellert und erhält drei oberirdische Geschosse. Südwestlich der Baugrube (Bereich Gebäude H) ist ein Verbau als Trägerbohlwand geplant. Entlang der verbleibenden Bereiche ist die Anlegung von Böschungen möglich. In direkter südöstlicher Angrenzung an Baufeld AA2 wird vom Hersteller der Baugruben eine Rigole zur Entwässerung der neu erstellten Gebäude auf beiden Baufeldern erstellt. Das Erdgeschoss des Gebäudes A2 liegt ca. 2,80 m tiefer als das Erdgeschoss des Gebäudes A1. Eine Brücke verbindet das 2. OG des Gebäudes AA2 mit dem 1. Obergeschoss des Bestandsgebäudes H. Das Gebäude hat eine Attikahöhe von 10,72 m (bezogen auf seine Erdgeschossfußbodenhöhe), Technikeinhausungen erreichen eine Höhe von 12,90 m.

1.5  Denkmalschutz

Die Villa Scheidgen steht unter Denkmalschutz.

1.6 Verkehrsverhältnisse
Die Zufahrt zur Baustelle erfolgt über die vierspurige Adenauerallee. Bei der Ein- und Ausfahrt ist der Fußgänger- und Radverkehr zu berücksichtigen.

Ende der Baubeschreibung

## Vorbemerkungen
Vorbemerkungen

1.  Allgemeine Vorbemerkungen

Es ist die "Dokumentationsrichtlinie_BBR_Stand_02_2008", insbesondere Punkt 0.6.2 zu berücksichtigen.

2.  Angaben zur Baustelle

2.1  Lage der Baustelle

Siehe Angaben zur Baumaßnahme 1.3.

2.2  Freizuhaltende Flächen, Transporteinrichtungen und -wege

Die Zufahrt der Feuerwehr zum Bundesamt erfolgt ebenso über die Stichstraße der Adenauerallee. Während der Ausführung von AA1 erfolgt durch die beengten Verhältnisse im Brandfall der Zugang der Feuerwehr zu Fuß. Diese fußläufige Verbindung ist über die Dauer der gesamten Baumaßnahme freizuhalten. Die Zufahrt zum Baufeld AA2 erfolgt über einen Fahrweg mit ca. 10 % Gefälle, der den Kronenbereich eines zu schützenden Baumbestands kreuzt.

Die Möglichkeiten des Materialtransports sind abhängig von den Ausbauphasen und vom vorgesehenen Bauablauf. Bauphasenpläne und Bauzeitenplan sind der Ausschreibung beigefügt.

Verunreinigungen in Verkehrswegen außerhalb des eingezäunten Baugeländes, welche durch Materialan- und Abtransport entstehen, sind umgehend durch den Verursacher nach Entstehung zu beseitigen.

2.3  Liefer- und Transportlogistik, Verkehrsverhältnisse auf der Baustelle, insbesondere Verkehrsbeschränkungen

Liefer- und Transportlogistik:
Lieferungen sind beim Logistikdienstleister entsprechend dem Ablaufschema des Baulogistikhandbuchs anzumelden. Die Anmeldung von Lieferungen, Transporten und der Nutzung von Ladezonen wird über das Internet ermöglicht über ein browserbasiertes System. Bei Materialanlieferungen müssen Mitarbeiter des AN zur Annahme vor Ort sein. Die Lieferungen werden nicht vom AG entgegengenommen.

Parkflächen und Parkordnung:
Fahrzeuge dürfen die Baustelle nur zum Zwecke des Be- und Entladens befahren. Abstellen von Baufahrzeugen ist nur, sofern für den Baubetrieb erforderlich, im Bereich der dem AN zugewiesenen Lagerflächen möglich.
Das Parken von privaten Fahrzeugen auf der Baustelle ist verboten. Für Mitarbeiter des AN stehen auf dem Baustellengelände keine Parkflächen zur Verfügung.

Zufahrtsmöglichkeiten:
Lage und Art der zur Verfügung stehenden Zufahrten sind den beiliegenden Bauphasenplänen zu entnehmen.

Feuerwehrzufahrten und Andienungen der Nachbargebäude sind stets freizuhalten.

Baustellenzugang:
Die Baustelle ist vollständig mit einem Bauzaun umschlossen, dessen Verlauf den beiliegenden Bauphasenplänen zu entnehmen ist. Hauptzufahrt ist die Zufahrt in der Adenauerallee.

Der Bauzaun wird durch den Logistikdienstleister übernommen und ist vorzuhalten sowie zu unterhalten.

Der umlaufende Bauzaun darf nicht geöffnet werden, Tore und Türen im Bauzaun sind ständig geschlossen zu halten.

Die Baustelle wird bewacht und videoüberwacht. Am Baustellenzugang erfolgt eine Zutritts- und Auslasskontrolle durch einen Wachdienst.
Beschäftigte des AN erhalten nur Zutritt zur Baustelle, wenn sie im Besitz eines Baustellenausweises sind. Dieser ist auf der Baustelle ständig mitzuführen.

Auf dem Baugelände sind die Verkehrswege und Lagerflächen größtenteils als Platten- und Pflasterbelag und in Asphalt oder Beton ausgeführt. Zur Sicherstellung der Nutzbarkeit der Flächen als Baustelleneinrichtungsflächen werden bitumenhaltig gebundene Baustellenverkehrs- und -lagerflächen in Teilbereichen zusätzlich hergestellt.

Bei Rangier- und Wendemanövern ist ein Einweiser vom AN bereitzustellen. Es stehen keine Wartezonen und keine LKW-Aufstellflächen im direkten Umfeld der Maßnahme zur Verfügung.

Der Rückstau von Fahrzeugen an Baustellenein- und -ausfahrten ist auszuschließen. Zugänge und Zufahrten von benachbarten Gebäuden und Grundstücken müssen jederzeit freigehalten werden.

Fahrzeuge dürfen im Baustellenbereich nur die als Fahrwege ausgewiesenen Baustraßen benutzen. Fahrzeugführer dürfen sich auch während des Be- und Entladens nicht von ihren Fahrzeugen entfernen, um im Notfall den Weg für Rettungsfahrzeuge frei zu machen.

Auf der Baustelle darf nur in Schrittgeschwindigkeit gefahren werden.

Verkehrssicherungspflicht:
Die Verkehrssicherungspflicht des AG beschränkt sich auf die BE-Flächen gemäß den beiliegenden Bauphasenplänen und wird vom Logistikdienstleister übernommen. Die Kosten hierfür trägt der AG.
Sollten außerhalb dieser BE-Flächen vom AN Flächen in Anspruch genommen werden, so ist dieser eigenständig für die Sondernutzungserlaubnis, verkehrsbehördliche Beantragungen und verkehrssichere Beschaffenheit der Verkehrssicherungseinrichtungen zuständig. Die Kosten hierfür gehen zu Lasten des AN.

2.4  BNB-Zertifizierung / Bauökologie

Für das Projekt wird eine BNB-Zertifizierung in Gold angestrebt. Die Zertifizierung wird durch einen vom Aufgeber beauftragten BNB-Koordinator durchgeführt. Der Auftragnehmer hat an der erfolgreichen Zertifizierung mitzuwirken. Hierfür sind insbesondere folgende Punkte zu berücksichtigen:

2.4.1 Baustelle und Bauprozesse / Anforderungen an die Bauausführung
Von Seiten des Auftragnehmers sind für das BNB-Kriterium 5.2.1 folgende Anforderungen hinsichtlich der Bauausführung zu beachten und dem Auftraggeber in Form von mindestens monatlichen Baustellenbegehungsprotokollen und im Baustellentagebuch nachzuweisen:
Abfallarmut der Baustelle - Wertstoffoptimierung
Die Anforderungen des Kreislaufwirtschafts- und Abfallgesetzes sind einzuhalten. Nicht vermeidbare und verwertbare Abfälle sind in mineralische Abfälle, Wertstoffe (Papier/Pappe, Kunststoffe, Metalle, Dämmstoffe), gemischte Baustellenabfälle, Problemabfälle zu trennen sowie umweltverträglich zu beseitigen. Die Einhaltung der Anforderungen an die Abfallarmut der Baustelle ist seitens der Bauleitung des Auftragnehmers zu kontrollieren und zu dokumentieren.

Für eine erfolgreiche Umsetzung wird eine Schulung (schriftlich) der am Bauprozess Beteiligten bezüglich der Abfallvermeidung vorgesehen. Die Teilnahme bzw. Kenntnisnahme ist durch Stellvertreter je Gewerk durch eine Unterschrift zu bestätigen. Analog ist die Durchführung von Kontrollen der in diesem Dokument formulierten Qualitätsansprüche durch die Bauleitung bzw. jeweiligen verantwortlichen Ansprechperson zu dokumentieren und per Unterschrift zu bestätigen. Das Schulungsmaterial übereinstimmt mit den hier ausgeführten Punkten und kann separat beim BNB-Koordinator angefragt werden.

Die Abfallvermeidung ist unter anderem durch folgende Maßnahmen realisierbar:

Gebinde-Größe: Eine Maßnahme zur Abfallvermeidung besteht darin, die Gebinde-Größe der zu verarbeitenden Stoffe mit dem geplanten Materialbedarf anzupassen. Wenn die Gebinde zu klein sind, führt dies zu einem Anstieg an Verpackungsabfällen, da möglicherweise mehr Gebinde benötigt werden, um den Bedarf zu decken. Auf der anderen Seite können sehr große Gebinde zu nicht mehr verwendbaren Produktresten führen. Daher ist es ratsam, frühzeitig das optimale Verhältnis zwischen Gebinde-Größe, Materialbedarf und Baufortschritt zu planen.

Verpackung: Die Auswahl der richtigen Verpackung kann ebenfalls dazu beitragen, Abfall zu reduzieren. Big Bags, Silos, Mehrweg- und Pfandgebinde sowie Transportboxen sind ökologische und ökonomische Alternativen zu Einwegverpackungen. Durch die Verwendung wiederverwendbarer Verpackungslösungen können Abfallmengen deutlich reduziert werden.

Sondermüll: Sondermüll ist ordnungsgemäß zu entsorgen oder am besten durch die Auswahl umweltschonenderer Materialien zu reduzieren.

Abdeckmaterialien: Der Einsatz von Abdeckmaterialien ist notwendig, um Arbeitsbereiche zu schützen. Wenn möglich, sollten diese Materialien in Abhängigkeit ihres Verschmutzungsgrades wiederverwendet werden.

Zuschnitt: Eine frühzeitige Planung des Zuschnitts von Materialien ist eine weitere Maßnahme, um die Entstehung von Produktresten zu vermeiden. Durch eine optimale Planung können unnötige Verschnitte und somit Abfall vermieden werden.

Lärmarmut der Baustelle
Die Lärmemissionen des Gesamtbauvorhabens sind zum Schutz der angrenzenden Nutzungen so gering wie möglich zu halten. Aufgabe des Bauausführenden ist es dazu beizutragen, dass der durch Bauprozesse verursachte Lärm soweit technisch möglich, unterhalb des Grundgeräuschpegels der Umgebung liegt. Um dies sicherzustellen sind für die Bauausführung ausschließlich lärmarme Baumaschinen zulässig. Auf der Baustelle müssen daher nur Baumaschinen eingesetzt werden, die die Lärmschutzgrenzwerte entsprechend RAL-UZ 53 erfüllen. Die Vorgaben des Bundesimmissionsschutzgesetzes sind einzuhalten. Die Schutzzeiten für die Nachbarschaft sind zu beachten, besonders lärmintensive Arbeiten sind beim Bauherrn anzumelden und zeitlich abzustimmen.
Die Einhaltung und Umsetzung der Anforderungen (z.B. Prüfung des Einsatzes lärmarmer Baumaschinen, Einhaltung der Schutzzeiten) ist durch die Bauleitung des Auftragnehmers während der Bauausführung zu kontrollieren und zu dokumentieren. Für die Dokumentation ist eine Liste der Baumaschinen mit der Angabe der jeweiligen Schallemissionswerte zu führen.

Staubarmut der Baustelle
Die gesetzlichen Anforderungen der GefStoffV und der TRGS zur Vermeidung von Stäuben sind zu erfüllen.
Stäube sind an der Entstehungsstelle möglichst vollständig zu erfassen und gefahrlos zu entsorgen.
Die Ausbreitung des Staubs auf unbelastete Arbeitsbereiche ist, soweit technisch möglich, zu verhindern. Ablagerungen sind zu vermeiden.
Einrichtungen zum Abscheiden und Erfassen von Stäuben müssen entsprechend dem Stand der Technik angewendet werden. Sie sind regelmäßig zu warten und zu prüfen.

Die Einhaltung der Anforderungen ist durch die Bauleitung des Auftragnehmers während der Bauausführung zu kontrollieren und zu dokumentieren.

Erfüllung der Bundes-Bodenschutz- sowie der Altlastenverordnung
Die gesetzlichen Anforderungen der Bundes-Bodenschutz- und Altlastenverordnung sind einzuhalten. Seitens des Auftragnehmers ist sicherzustellen und nachzuweisen, dass der Boden nicht durch chemische Verunreinigungen kontaminiert wird.
Es ist durch den Auftragnehmer zudem sicherzustellen und nachzuweisen, dass kein mit den H-/P-Sätzen gekennzeichneter Stoff mit der Umwelt in Kontakt kommt, siehe CLP-Verordnung (EG) Nr. 1272/2008. Darunter sind unter anderem folgende Kategorien enthalten: H200-H279 Physikalische Gefahren, H290-319 bis H379 Gesundheitsgefahren, H400 bis H413 und H420 Umweltgefahren.
Des Weiteren ist der Boden vor schädlichen mechanischen Einflüssen wie unnötiger Verdichtung oder einer Vermischung von unterschiedlichen Bodenschichten zu schützen. Die Einhaltung der Anforderungen sind während der Bauausführung durch die Bauleitung des Auftragnehmers zu kontrollieren und zu dokumentieren.

Halogenfreiheit
Zur Minimierung der Brandgasgefahr sind ausschließlich Bauprodukte zulässig, die im Brandfall keiner der folgenden Stoffe freisetzen oder verursachen:
- Chlorwasserstoff (HCI), betrifft bspw. PVC-Produkte
- Bromwasserstoff (HBr), betrifft bspw. bromierte Flammschutzmittel in Polystyrol-Dämmstoffen
- Fluorwasserstoff (HF), betrifft bspw. PTFE-Produkte wie Kabel oder Membrane

2.4.2.Deklarationsfristen
Die Produkt- bzw. Sicherheitsdatenblätter oder sonstige Konformitätsbescheinigungen der Hersteller für die zum Einbau vorgesehenen Produkte sind der Bauleitung und dem bauherrenseitigen BNB-Koordinator unaufgefordert zwei Wochen nach Auftragserteilung und spätestens mindestens sechs Wochen vor dem geplanten Einbau digital zu übersenden. Binnen zehn Werktagen prüft der BNB-Koordinator das Produkt auf Konformität zu den Anforderungen der BNB-Zertifizierung und bestätigt dem Auftragnehmer die BNB-Konformität bzw. bei nicht Konformität die Rückmeldung ein neues Produkt vorzulegen.
Zusätzlich zur erforderlichen Dokumentation der Produktqualitäten sind unter anderem folgende Angaben zu übermitteln: Produktart, Produktname und Hersteller, sowie Einbauort und Bauteilname/-gruppe. Alle verbauten Materialien und den dazugehörigen Kennwerten inkl. der resultierenden Qualitätsstufe werden in einem Materialkataster zusammengetragen.
2.4.3.Materialanforderungen / Schadstoffe
Für die Auswahl der Materialien gelten die Anforderungen des BNB-Systems für Büro- und Verwaltungsbauten, Version 2015 in der BNB-Qualitätsstufe 5 (Kriterium 1.1.6).
Entsprechend sind folgenden Vorgaben für die Bauprodukte zwingend einzuhalten. Im Rahmen der BNB-Zertifizierung gelten für alle Bauprodukte und Materialien die Anforderungen bzw. Schadstoffgrenzwerte aus der Übersichtstabelle nach dem BNB-Kriterium 1.1.6 Risiken für die lokale Umwelt Anlage 1. Bei der Auswahl von Produkten sind Bauprodukte mit einer hohen Lebensdauer / Dauerhaftigkeit, einer guten Recyclingfähigkeit sowie geringen Unterhaltsaufwendungen zu bevorzugen.

Für den Neubau gilt mindestens die Einhaltung bei dem Kriterium 1.1.7 Nachhaltige Materialgewinnung des BNB Qualitätsniveaus 3.
Damit einhergehend sind folgende Aspekte nachweislich zu berücksichtigen

- Für alle verbauten Hölzer aus tropischer, subtropischer oder borealer Herkunft ist ein Zertifikat inkl. CoC-Nummer nachzuweisen. Nicht zertifizierte Hölzer aus diesen Regionen sind nicht zulässig!
- Für mindestens 80% aller verbauten Holzprodukte ist ein Zertifikat inkl. CoC-Nummer nachzuweisen.
- Die Betrachtung von temporär eingesetzten Bauhölzern entfällt bei Qualitätsniveau 3 und ist erst ab Qualitätsniveau 4 relevant.

Im Rahmen der Zertifizierung sind folgende Dokumente bereitzustellen

- Zertifikate inkl. CoC-Nummer und zeitlicher Gültigkeit
- Lieferscheine mit Deklaration der CoC-Nummer
- Nachweis des Herkunftslands
- Auflistung der verbauten Hölzer, Holzprodukte und Holzwerkstoffe nach Gewerk
- Mengenaufstellung mit vereinheitlichter Bezugsgröße (Volumen)
- Berechnung der Gesamtmenge inkl. Angabe des prozentualen Anteils an zertifiziertem Holz

Materialzirkularität & Wiederverwendung von Materialien
Die Verwendung von Baustoffen und Bauteilen aus recycelten Materialien oder mit einem möglichst hohen Gehalt an Recycling- oder Sekundärmaterialien ist ausdrücklich erwünscht.
Dauerhaftigkeit, Instandhaltungsfreundlichkeit und Trennbarbarkeit von Materialien
Bei den anzubietenden Materialien und Bauteilen ist zudem auf die Dauerhaftigkeit, Reinigungs- und Instandhaltungsfreundlichkeit sowie ihre möglichst leichte Trennbarbarkeit im Sinne einer hohen Rückbaufähigkeit zu achten. Die Auswahl der verschiedenen Produktqualitäten wird bei der Bemusterung mit dem BNB-Koordinator abgestimmt.
2.4.4.Gewerkespezifische Materialanforderungen

Für die Auswahl der Materialien gelten die Anforderungen des BNB-Systems für Büro- und Verwaltungsbauten, Version 2015 in der BNB-Qualitätsstufe 5 (Kriterium 1.1.6).
Die folgende Auflistung dient zur Darstellung wesentlicher Materialanforderungen je Gewerk. Die Einhaltung sämtlicher Materialanforderungen gemäß BNB-Kriterium 1.1.6 Risiken für die lokale Umwelt Anlage 1 sind unabhängig von den hier ausgeführten gewerkspezifischen Anforderungen weiterhin zu gewährleisten. Die folgende Aufstellung ist analog zur BNB-Übersichtstabelle nach Produktkategorien sortiert.
Übergreifende Anforderung für alle Produkte: Der Anteil besonders besorgniserregender Stoffe (SVHC) muss kleiner 0,1% sein. Angabe über eine Herstellererklärung gemäß REACH bzw. Erklärung, dass SVHC nicht vorhanden sind.
2.4.4.1. Oberflächenbeschichtungen auf überwiegend nicht mineralischen Oberflächen (Holz, Metalle, Kunststoffe)

- Lacke, Lasuren, Beizen inkl. Grundierungen auf
- nicht mineralischen Untergründen im Innen- und Außenbereich (Metalle Holz, Kunststoffe) sowie

Brandschutzspachtelmassen, -coatings für Kabel und -silikone dürfen nur mit einem Chlorparaffine-, PBB-, PBDE- und TCEP-Anteil < 0,1% verwendet werden.
2.4.4.2. Kleb- und Dichtstoffe
- Dispersions- und PU-Kleber im Außenbereich weisen einen VOC-Gehalt < 40g/l und einen Anteil an Chlorparaffinen < 0,1% auf. Für PU-Kleber gilt zusätzlich ein Anteil an PBDE, TCEP < 0,1%.
- Kleb- und Dichtstoffe, SMP (silanmodifizierte Polymere), Acrylate und Silikone im Innenbereich inkl. TGA enthalten keine amin- oder oximvernetzenden Silikone, erfüllen die Anforderungen der RAL-UZ123 oder EMICODE EC1/EC1plus und einen Anteil an Chlorparaffinen < 0,1%. Für PU-Kleber gilt zusätzlich ein Anteil an PBDE, TCEP < 0,1%.
- Kleb- und Dichtstoffe zur Herstellung der Luftdichtheit der Fassade erfüllen die Anforderungen des EMICODE EC1/EC1plus oder VOC-Anteil < 10g/l und einen Anteil an Chlorparaffinen < 0,1%. Für PU-Kleber gilt zusätzlich ein Anteil an PBDE, TCEP von < 0,1%.
2.4.4.3. Korrosionsschutzbeschichtungen
- Korrosionsschutzbeschichtungen für eine maximale Korrosivitätskategorie C2 hoch auf tragende und nichttragende Metallbauteile im Innenbereich (Wandstärke > 3mm) dürfen nur wasserbasiert mit einem VOC-Gehalt < 100g/l verwendet werden. Alternativ ist der Einsatz einer Korrosionsschutzbeschichtungen mit einer maximalen Korrosivitätskategorie C3 möglich.
- Korrosionsschutzbeschichtungen für eine maximale Korrosivitätskategorie C3 hoch auf tragende Metallbauteile (Wandstärke > 3mm) werkseitig grundiert und bauseitig endbeschichtet dürfen nur wasserbasiert mit einem VOC-Gehalt < 30g/m² im Beschichtungssystem verwendet werden.
- Korrosionsschutzbeschichtungen für eine maximale Korrosivitätkategorie C4 hoch auf tragende Metallbauteile (Wandstärke > 3mm) werkseitig grundiert und bauseitig endbeschichtet dürfen nur wasserbasiert mit einem VOC-Gehalt < 60g/m² im Beschichtungssystem verwendet werden.
- Korrosionsschutzbeschichtungen auf nichttragende Metallbauteile werkseitig grundiert und bauseitig endbeschichtet dürfen nur wasserbasiert mit einem VOC-Gehalt < 140g/l verwendet werden.
- Oberflächenveredelungen und -beschichtungen von Aluminium- und Edelstahlbauteilen in der Gebäudehülle sind chromoxidfrei auszuführen.
2.4.4.4. PVC-Produkte
- Bauprodukte aus PVC bzw. halogenhaltige Kabelummantelungen sind im Innenbereich nur im brandgeschützten Einbau zulässig (Vermeidung von Rauchgasentwicklung).
- Bauprodukte aus PVC wie Fassadenelemente, Lichtkuppeln, Fensterprofile, Rinnen, Rohre, Kanäle und Kabel aus PVC sowie PVC-Folien zur Abdichtung an Dach und Außenwänden im UG, dürfen keine Cadmium- und Bleistabilisatoren enthalten. Für Weich-PVC muss der Anteil reproduktionstoxischer Phthalat-Weichmacher <0,1% sein.
2.4.4.5. Dämmstoffe und Ortschäume
- EPS/XPS/PUR/PIR Dämmprodukte, Melamin- und Phenolharzschäume für den Innen- und Außenbereich sind frei von halogenierten Treibmitteln und mit einem Gehalt an HBCDD in EPS/XPS und TCEP in PUR/PIR von < 0,1 % auszuführen.
- Gummiartige Dämmprodukte auf Kautschuk- und PP/PE/EPDM-Basis im Innenbereich (z.B. Gebäude- und Haustechnik) sind frei von Altreifengranulat und mit einem Gehalt an Chlorparaffine und PBDE < 0,1% auszuführen.
- Der Einsatz von Spritz- und Montageschaum ist nicht zulässig.
- Dämmstoffe aus nachwachsenden Rohstoffen (z. B. Zellulose, Holzfaserplatten, Holzwolle, Schafwolle, etc.) weisen einen Gehalt an reproduktionstoxischen Borverbindungen < 0,1% auf.
2.4.5. Anpassung von Plänen und Nachweisen an das realisierte Gebäude

Alle vom Auftragnehmer gemäß vertraglicher Vereinbarung mit dem Auftraggeber zu erstellenden Nachweise, Dokumentationen und Planunterlagen sind an das realisierte Gebäude anzupassen und dem Auftraggeber zur Verfügung zu stellen. Kennzeichnende Auszüge aus diesen Unterlagen werden von der Firma LCEE für die Nachweisführung zur BNB-Zertifizierung benötigt.

2.4.6. Systematische Inbetriebnahme

Die technischen Anlagen sind durch einen geplanten Prozess in Betrieb zu nehmen. Dazu sind folgende Leistungen zu erbringen:

2.4.6.1. Erstellen eines Inbetriebnahmeplans:

- Beschreibung aller technischen Anlagen unterschieden nach Heizung, Kühlung, Lüftung, Sanitär, Strom, RWA, BMA, Aufzug etc.
- Darlegung der zeitlichen Abfolge der Vorab-Funktionsprüfung, Funktionsprüfung und Inbetriebnahme der technischen Anlagen in einem Zeitplan. Es sollte definiert werden, welche technischen Abhängigkeiten bestehen.
Es müssen die Zuständigkeiten für die einzelnen technischen Anlagen benannt werden. (Wer macht Was?)

- Die Sachverständigenabnahmen/ Abnahmen durch unabhängige Dritte für alle technischen Anlagen sind zu benennen und zeitlich in den Plan einzuordnen.
- Der Probebetrieb und die Einregulierungen mit den zugehörigen Messungen (z.B. Volumenstrommessung) sind inhaltlich näher zu beschreiben und zeitlich in den Inbetriebnahmeplan zu integrieren. Es ist der Umfang der zu protokollierenden Einstellungen zu definieren, dies sind im Regelfall: Volllast-, Wochenend-, Regelbetrieb, Notbetrieb.
- Es sind die Kenngrößen (Soll-Daten aus der Planung) für die spätere Soll-Ist-Vergleich und die Nachjustierung im Betrieb zu benennen

2.4.6.2. Durchführen einer Vorab-Funktionsprüfung:

- Erstellung von Checklisten und Prüfprotokollen als Vorgabe für die Ausführung für den Inbetriebnahme- und Abnahmeprozess. Die Checklisten und Prüfprotokolle beinhalten die erforderlichen Ergebnisse nach durchgeführter Inbetriebnahme der ausführenden Firmen sowie z. B. Leistungsnachweise und Messwerte von Werksabnahmen der Großkomponenten (z. B. Kältemaschine, Beleuchtung, etc.).
- Sicherstellung, dass alle erforderlichen Prüfungen durch Protokolle und Checkliste dokumentiert sind, als Voraussetzung für die anschließenden Funktions- und Leistungstests.

2.4.6.3. Durchführen der Funktionsprüfung:

- Erstellung eines Ablaufkonzeptes für die Funktions- und Leistungstests der verschiedenen Anlagensysteme unter den verschiedenen Betriebsbedingungen und Abhängigkeiten (wie z. B. Volllastbetrieb, Notbetrieb, etc.).
- Koordination und Überwachung der Funktionstests in enger Abstimmung mit den Fachplanern.
- Protokollierung der Ergebnisse
- Zur Vorbereitung des Funktions- und Leistungstests sind frühzeitig Koordinationsrunden mit den Planern durchzuführen und anhand von Ergebnisprotokollen zu dokumentieren.

2.4.6.4. Erstellen einer Dokumentation:

Erstellung eines Schlussberichtes nach Abschluss des gesamten Inbetriebnahme- und Abnahmeprozesses, einschließlich Zusammenfassung der durchgeführten Test- und Arbeitsprozesse, Dokumentation der Zielvorgaben und Zusammenstellung noch offener Punkte, die am Anfang der Gebäudebetrieb

2.5 Anpassung von Plänen und Nachweisen an das realisierte Gebäude

Alle vom Auftragnehmer gemäß vertraglicher Vereinbarung mit dem Auftraggeber zu erstellenden Nachweise, Dokumentationen und Planunterlagen sind an das realisierte Gebäude anzupassen und dem Auftraggeber zur Verfügung zu stellen. Kennzeichnende Auszüge aus diesen Unterlagen werden von der Firma LCEE für die Nachweisführung zur BNB-Zertifizierung benötigt.
2.6  Lagerflächen / Lagerflächenzuteilung

Lagerflächen stehen grundsätzlich nur sehr beschränkt zur Verfügung. Es ist grundsätzlich davon auszugehen, dass eine tägliche Belieferung und Entsorgung der Materialien für die Baustelle zu erfolgen hat. Stoffe, Bauteile, Geräte und Werkzeuge sind daher abgestimmt auf den kurzfristigen Bedarf dem Baufortschritt entsprechend anzuliefern.

Vor Ausführungsbeginn hat der AN entsprechend dem Ablaufschema des Baulogistikhandbuchs sowie mit der örtlichen Bauleitung des AGs und dem Logistikdienstleister festzulegen, wo die Materiallieferungen, die demontierten Bauteile und die Entsorgungsmulden auf der Baustelle gelagert / aufgestellt werden können. Eine Lagerfläche wird entsprechend dem räumlichen und zeitlichen Bedarf zugewiesen.

Lage und Ausmaß der zur Verfügung stehenden Flächen sind den beiliegenden Bauphasenplänen zu entnehmen.

Lagerflächen stehen den AN unentgeltlich zur Verfügung. Ein Anspruch des AN auf die exklusive Nutzung von BE-Flächen bestimmter Größe und Lage besteht nicht. Material- oder Magazincontainer werden vom AG nicht zur Verfügung gestellt. Die Flächen auf dem Baufeld sind nicht witterungsgeschützt. Sie sind gemeinsam von allen auf der Baustelle tätigen Unternehmern zu nutzen.

2.7  Freizuhaltende Flächen, Vorbeugender Brandschutz

Baustellenzufahrten sowie die Verkehrsflächen auf der Baustelle sind jederzeit für den Verkehr, insbesondere für Feuerwehr und Rettungsdienste, freizuhalten und dürfen nicht durch Bau- und Montagearbeiten beeinträchtigt werden. Feuerwehraufstellflächen und ihre Zufahrten sowie Hydranten und ihre Zugänge sind dauernd freizuhalten. Flucht- und Rettungswege sind grundsätzlich freizuhalten, insbesondere darf in diesen kein Material gelagert werden. Die Lagerung von brennbaren Flüssigkeiten ist im gesamten Gebäude untersagt.

Bei längeren Arbeitsunterbrechungen, z.B. an Wochenenden und Feiertagen, sind Maschinen und Geräte so abzustellen, dass Feuerwehr und Rettungsdienste alle Gebäudeteile ungehindert erreichen können.

Vorbeugender Brandschutz:
Der AN ist verpflichtet, rechtzeitig vor Ausführung vor Ort entsprechende Sicherheitsmaßnahmen anzuordnen und zu überwachen. Für jede Tätigkeit wie Schweiß-, Schneid-, Löt-, Aufbau- und Trennschleifarbeiten (feuergefährliche Arbeiten), ist ein Erlaubnisschein von dem Beauftragten des ANs auszustellen, vom Ausführenden des ANs abzeichnen zu lassen und bei der zuständigen örtlichen Bauleitung des Auftraggebers mindestens 48 Stunden vor Ausführungsbeginn abzugeben. Täglich sind nach Beendigung der Arbeiten der Objektschutz und die Bauleitung des AGs schriftlich über die durchgeführten Tätigkeiten zu informieren. Die Verantwortlichkeit für die Durchführung der Arbeiten sowie die erforderliche Art und Weise der Nachkontrollen liegt ausschließlich beim AN. Der Einsatz von Maschinen mit Verbrennungsmotoren im Gebäude ist untersagt.

2.8  Zugangskontrolle

Zugang zur Baustelle erhalten nur Personen mit gültigen Baustellenausweisen. Das Prozedere ist im Logistikhandbuch geregelt.

Baustellenöffnungszeiten
Montag bis Freitag von 06:30 Uhr bis 18:30 Uhr
Samstag von 06:30 Uhr bis 14:30 Uhr
Sonn- und Feiertags ist die Baumaßnahme geschlossen
Regelarbeitszeit
Montag bis Freitag von 07:00 Uhr bis 18:00 Uhr
Samstag von 07:00 Uhr bis 14:00 Uhr

Die Bestimmungen des Arbeitszeitgesetzes bleiben unberührt. Jede Abweichung von der Regelarbeitszeit ist mit der örtlichen Bauleitung des AG vorher schriftlich zu vereinbaren und im Vorfeld mit der hierfür zuständigen Behörde durch den AN abzustimmen und genehmigen zu lassen. Ein Anspruch auf die Möglichkeit der Ausführung von Arbeiten außerhalb dieser Regelarbeitszeiten besteht nicht.

Alle Mitarbeiter müssen zum Ende der Baustellenöffnungszeit die Baustelle verlassen.

2.9  Baustrom, Bauwasser und Abwasser

Hinweis:
Die nachfolgenden Leistungen beschreiben den Endzustand der Leistungen nach Aufbau der Baustelleneinrichtung. Die Baustrom- und Bauwasserversorgung sowie die allgemeine Baubeleuchtung im nachfolgend genannten Umfang wird vom AG durch dessen Baulogistik-Dienstleister bereitgestellt.

2.9.1 Allgemein
Baustrom und Bauwasser stehen an Übergabepunkten gemäß Bauphasenplänen auf dem Baustellengelände zur Verfügung.
Ein Gasanschluss steht nicht zur Verfügung. Der AN ist verpflichtet, sorgfältig und kostensparend mit den zur Verfügung gestellten Medien umzugehen. Eine Beleuchtung der Verkehrswege wird durch den AG sichergestellt. Die Arbeitsplatzbeleuchtung liegt im Verantwortungsbereich des AN.
Die Kosten für den Verbrauch von Wasser und Energie und den Zähler/Messer trägt der AG.

2.9.2 Bauwasser
Es sind 2 Bauwasserzapfstellen im Außenbereich vorgesehen. Diese sind jeweils mit 2 Auslaufventilen DN 20 inkl. Rückflussverhinderer ausgestattet.

2.9.3  Baustelleneinrichtung Stromversorgung/Beleuchtung

2.9.3.1  Baustromanschluss
Die Baustromversorgung erfolgt über die Mobile Transformatorstation an der Adenauerallee.

2.9.3.2  Baustrom
Im Außen- und Innenbereich stehen den AN Baustromverteiler zur Verfügung. Deren Positionen sind den anliegenden Plänen  zu entnehmen.

Die Baustromversorgung besteht aus:
- 2 St Endverteiler (22kVA) je Ebene in Gebäude AA1
- 1 St Endverteiler (22kVA) je Ebene in Gebäude AA2

2.9.3.3  Baubeleuchtung
Die Baubeleuchtung umfasst Flucht- und Rettungswege außerhalb und innerhalb des Gebäudes.
Zusätzlich werden im Gebäudeinneren nachleuchtende Hinweisschilder für Flucht- und Rettungswege (Fluchtwegpiktogramme) installiert.

2.9.4 Abwasser/Schmutzwasser
Die Baucontaineranlage wird an die bestehende Schmutzwasserentwässerung angeschlossen.
Auf dem Baufeld und innerhalb des Gebäudes werden keine weiteren Entwässerungspunkte vorgesehen. Eine Einleitung von sonstigem Abwasser ist untersagt.

2.10 Hindernisse, Ver- und Entsorgungsleitungen

Hydranten, Schachtabdeckungen, Leitungen und Kanäle der öffentlichen Leitungsträger müssen an jeder Stelle jederzeit frei zugänglich gehalten werden und dürfen nicht durch Baustelleneinrichtungen und Materiallagerungen überbaut werden. Die von den zuständigen Leitungsträgern zum Schutz ihrer Leitungen und sonstigen Einrichtungen getroffenen Bestimmungen sind zu beachten.

2.11 Art und Umfang des Schutzes von Bäumen, Pflanzenbeständen usw.

Der erforderliche Baumschutz ist Bestandteil der vertraglichen Leistung des Baustelleneinrichters (siehe hierzu Merkblatt BN - Baumschutz).
Der Baumbestand wurde im Vorfeld weitestgehend entfernt. Die verbliebenen Bäume, vor allem die im Bereich der Rampe befindliche Sommerlinde ist in jedem Fall über die Bauzeit zu schützen.

2.12 Besondere Vorgaben für die Entsorgung (Abfälle aus dem Bereich des AN)

Der Anfall von Baustellenabfällen ist weitestmöglich zu vermeiden. Unvermeidbare Abfälle sind vom AN möglichst sortenrein zu erfassen und zu entsorgen. Die Merkblätter zur Entsorgung von Bauabfällen sind zu beachten.

Im Bereich des AN anfallender Abfall, z.B. Verpackungen, nicht mehr verwendungsfähige Restmaterialien, ist vom AN nach Abfallarten getrennt zu sammeln und zu entsorgen.
In den Arbeitsbereichen des AN anfallender Abfall ist arbeitstäglich in vom AN auf der Baustelle bereitzustellende Abfalllcontainern zu fördern. Die Sammlung der Abfälle hat in verschließbaren und mit Angabe der Abfallart beschrifteten Abfallcontainern zu erfolgen. Gefüllte Abfallcontainer sind unverzüglich von der Baustelle zu entfernen.

2.13 Baustellenordnung, sicherheitstechnische Maßnahmen, SiGeKo

Der Verzehr alkoholischer Getränke oder der Gebrauch sonstiger die Wahrnehmung oder Handlungsfähigkeit beeinträchtigender Mittel ist während der Arbeitszeit verboten. Bei Zuwiderhandlungen sowie beim Verstoß gegen die Baustellenordnung oder bei unsachgemäßem Eingriff in die denkmalgeschützte Bausubstanz sind der AG und die örtliche Bauleitung des AG berechtigt, die betreffenden Mitarbeiter des AN unverzüglich von der Baustelle zu weisen. Den auf der Baustelle beschäftigten Personen ist das Betreten und der Aufenthalt in Bereichen/Räumen, die sie nicht für die Ausführung ihrer Leistungen betreten müssen, nur mit Zustimmung der Bauleitung des AG erlaubt.
Weitere Einzelheiten der Baustellenordnung und sicherheitstechnischer Maßnahmen werden in Zusammenarbeit mit dem vom AG beauftragten Sicherheits- und Gesundheitskoordinator (SiGeKo) per Aushang durch den SiGe-Plan und die Baustellenordnung bekannt gegeben. Der AN hat sich und seine Arbeitnehmer umfassend von den sich daraus ergebenden Regelungen zu informieren sowie deren strikte Einhaltung zu überwachen. Von seiner Verantwortung zur Erfüllung der Arbeitsschutzpflichten nach dem Arbeitsschutzgesetz, Arbeitssicherheitsgesetz und den Regelwerken der zuständigen Berufsgenossenschaften wird der AN nicht entbunden.

Der AN ist insbesondere verpflichtet:
- seine Mitarbeiter über den Inhalt der Baustellenordnung zu unterrichten,
- seine Mitarbeiter für die sicherheitstechnischen Einweisungen freizustellen,
- die gemäß BGV A4 erforderliche Anzahl Ersthelfer und die in seinem Betrieb verantwortliche Fachkraft für Arbeitssicherheit rechtzeitig schriftlich gegenüber dem AG zu benennen und deren Ausbildung nachzuweisen,
-die Hinweise des vom AG bestellten Sicherheits- und Gesundheitskoordinators (SiGeKo) zu berücksichtigen.

2.14 Brandschutzordnung

Der AG hat für die Baustelle eine Brandschutzordnung festgelegt, deren Einhaltung für alle Personen auf der Baustelle verbindlich ist.

2.15 Rauchverbot

In allen Räumen gilt absolutes Rauchverbot. Im Innen- und Außenbereich ist ferner offenes Feuer und Grillen untersagt.

3.  Angaben zur Ausführung

3.1  Rücksichtnahme Nachbarschaft

Die Belästigung der Nachbarschaft durch die Baustelle, durch z.B. Lärm, ist so weit wie möglich zu minimieren. Arbeitstechniken, Geräteeinsatz und Schutzmaßnahmen sind unter Berücksichtigung dieser Forderung zu wählen.

3.2  Vom AG veranlasste Vorarbeiten

Der AG veranlasst als Voraussetzung für die Arbeiten des AN im Wesentlichen folgende Arbeiten auf der Baustelle:
- Abbrucharbeiten
- Umverlegen von Versorgungsleitungen
- Erstellung der Baugruben
- Baustellenlogistik
- Rohbauarbeiten

3.3  Arbeiten anderer Unternehmer auf der Baustelle

Die Ausführung der Leistungen des AN erfolgt zeitlich parallel zu Leistungen anderer AN. Die Vorgaben des AG zur Sicherstellung eines geordneten und reibungslosen Bauablaufes im Zusammenwirken mit den anderen Unternehmern sind zu beachten. Es sind Abstimmungen mit den parallel auf der Baustelle tätigen Unternehmern erforderlich.
Folgende Leistungen werden von anderen AN durchgeführt, die im direkten Zusammenhang mit den Leistungen des AN stehen:

- Blitzschutzarbeiten
- Leerrohrverlegung
- TGA- und Ausbauarbeiten
- Fassadenarbeiten
- Rohbauarbeiten

3.4  Arbeitsabschnitte, Arbeitsunterbrechungen

Vor Beginn der Arbeiten sind die Arbeitsabschnitte mit der Bauüberwachung des AG abzustimmen.
Besondere Vorgaben des AG zu Arbeitsabschnitten und vorgesehenen Arbeitsunterbrechungen sind dem Leistungsverzeichnis zu entnehmen.

Vom AN eigenverantwortlich zu vertretende Arbeitsunterbrechungen / Arbeitsabschnitte und daraus ggf. entstehende Kosten gehen vollständig zu Lasten des AN.

3.5  Besondere Anforderungen an Transportwege

Vor Beginn der Arbeiten sind Transportwege mit der OÜ des AG abzustimmen.

Die Lastannahmen für die Tiefgaragendecke des Gebäudes AA1 sind den Lastenplänen zu entnehmen. Wird diese als Baustraße oder Lagerfläche genutzt, so sind Maßnahmen zur Lastabtragung mit dem Tragwerksplaner abzustimmen.

3.6  Sicherheit und Gesundheitsschutz

Gefährdungen der Gesundheit und der Sicherheit der auf der Baustelle Beschäftigten sind vom AN durch der jeweiligen Baustellensituation angepasste Arbeitsschutzmaßnahmen auszuschließen.

Den Hinweisen des Sicherheits- und Gesundheitskoordinators ist Folge zu leisten. Sich hieraus ergebende Maßnahmen zum Sicherheits- und Gesundheitsschutz sind vom AN umzusetzen. Die Erfüllung der gesetzlichen, behördlichen und berufsgenossenschaftlichen Vorschriften und Auflagen zu Sicherheit und Gesundheitsschutz obliegt unabhängig hiervon dem AN in alleiniger Verantwortung.

Sämtliche auf der Baustelle eingesetzten Personen müssen den gesetzlichen Bestimmungen entsprechend angemeldet, arbeitsmedizinisch untersucht, mit obligatorischem Arbeitsschutz und betriebssicheren Arbeitsmitteln ausgerüstet sein.

Der AN hat sein Personal den jeweiligen Gefährdungen entsprechend mit den notwendigen Schutzausrüstungen auszustatten und dafür zu sorgen, dass die persönlichen Schutzausrüstungen von seinen Beschäftigten auf der Baustelle getragen und ordnungsgemäß benutzt werden. Die Beschäftigten haben die persönlichen Schutzausrüstungen vor der Benutzung auf ordnungsgemäßen Zustand und Funktionsfähigkeit zu prüfen.

3.7  Gefährdungsbeurteilung

Vor Arbeitsaufnahme ist vom AN eine Gefährdungsbeurteilung der für die Beschäftigten mit ihrer Arbeit verbundenen Gefährdungen durchzuführen und schriftlich zu dokumentieren, welche Maßnahmen des Arbeits- und Gesundheitsschutzes auf der Baustelle für seine Beschäftigten erforderlich sind.
Die Gefährdungsbeurteilung und der zugehörige Maßnahmenkatalog sind dem SiGeKo und der Objektüberwachung des AG unaufgefordert rechtzeitig vor Beginn der Arbeiten vorzulegen.

Der AN hat seinem Personal vor Arbeitsbeginn die der Gefährdungsbeurteilung entsprechenden Anweisungen zu erteilen und in die Besonderheiten der Baustelle einzuweisen. Montage-, Abbruch- und Arbeitsanweisungen für potentiell gefährliche Arbeiten und Montagen sind dem SiGeKo vor Aufnahme der Arbeiten vorzulegen und in endgültiger Fassung der Objektüberwachung des AG zu übergeben.

Der AN hat auf Grundlage seiner Gefährdungsbeurteilung einen Notfallplan für Notfälle/Havarien aufzustellen, in dem erforderliche Gegenmaßnahmen, Informationswege, Ansprechpartner, Gerätestandorte beschrieben sind. Dieser ist dem AG und dem SiGeKo vor Beginn der Arbeiten vorzulegen.

3.8  Besondere Anforderungen an Schutz- und Sicherheitsmaßnahmen

Die Sicherung von Gefahrenbereichen in den Arbeitsbereichen des AN liegt in der Verantwortung des AN. Vor einer Unterbrechung der Arbeiten hat der AN dafür zu sorgen, dass keine gefahrdrohenden Zustände bestehen bleiben.

Vom AN erstellte Schutz- und Sicherheitsmaßnahmen sind auch nach Abschluss der Leistungen des AN so lange bestehen zu lassen, bis jede Gefährdung von Personen oder Sachen ausgeschlossen ist. Die vom AN erstellten Unfallverhütungseinrichtungen sind laufend zu überprüfen, instandzuhalten und der Baustellensituation entsprechend anzupassen.

3.9  Ordnung und Sauberkeit auf der Baustelle

Die Baustelle muss zur Sicherstellung der Arbeitssicherheit jederzeit aufgeräumt sein. Der im Bereich des AN anfallende Abfall, z.B. Verpackungen, Restmaterialien, ist durch den AN arbeitstäglich restlos aus den Arbeitsbereichen zu entfernen und gemäß den Regelungen in den "Besonderen Vorgaben für die Entsorgung" (s. Angaben zur Baustelle in diesem Leistungsverzeichnis, Nr. 2.15) zu entsorgen.

Der AN hat dafür zu sorgen, dass sein Personal die Arbeitsbereiche in sauberen aufgeräumten Zustand verlässt. Es wird besonderer Wert daraufgelegt, dass die Baustelle jederzeit in einem ordnungsgemäßen und aufgeräumten Zustand ist. Dazu sind, sofern andere am Bau Beteiligte dadurch nicht bei ihrer Leistungserbringung behindert werden, die Arbeitsplätze täglich zu reinigen. Kommt der AN auch nach zweimaliger, schriftlicher Aufforderung mit Nachfristsetzung durch den AG oder dessen Bevollmächtigten seiner Pflicht zur regelmäßigen Beräumung der Baustelle von Schutt und Restmaterialien nicht nach, behält sich der AG vor, Abfall und Restmaterialien zu Lasten des jeweiligen AN beräumen zu lassen.

Stoffe/Materialreste, die durch Wind oder Regen bewegt werden könnten, insbesondere auf Dachflächen und Gerüsten, sind sofort zu beseitigen. Die Zwischenlagerung von Material und Abfall darf weder zu Brandlasten noch zur Versperrung von Verkehrswegen oder zur Behinderung der Arbeiten anderer Unternehmer führen. Gerüste sind grundsätzlich frei von Bauschutt / Abfall zu halten. Die Verunreinigung von Verkehrswegen, insbesondere auch von öffentlichen Straßen, ist zu vermeiden. Durch den AN verursachte Verunreinigungen von Verkehrswegen auf der Baustelle und den angrenzenden Straßen sind vom AN umgehend zu beseitigen.

Die Arbeitsbereiche, Unterkünfte und sanitäre Anlagen sind in einem ordentlichen Zustand zu halten  Verunreinigungen sind unverzüglich zu beseitigen. Staub ist zu minimieren, an der Entstehungsstelle zu erfassen und mittels Industriesauger aufzunehmen. Das trockene Kehren von Baustaub ist verboten. Es ist nicht gestattet in dem Gebäude Pausen mit Nahrungsaufnahme durchzuführen.

3.10  Gerüste

Gerüste stehen dem AN bauseits nicht zur Verfügung mit Ausnahme der Mit-Nutzung von Gerüsten anderer AN wie in den jeweiligen Leistungsbeschreibungen beschrieben.

3.11  Kräne, Hebezeuge und Aufzüge, Zeitfensterzuteilung

Kräne und andere Hebezeuge stehen dem AN im Außenbereich von Seiten des AG nicht zur Verfügung.

Während der Ausbauphase werden vom Logistikdienstleister an jedem Gebäude jeweils ein Baustellenaufzug angebracht und betrieben.
Ein Anspruch eines AN auf die exklusive Nutzung besteht nicht. Sie sind gemeinsam von allen auf der Baustelle tätigen Unternehmern zu nutzen. Die Nutzung der vom AG gestellten Transportaufzüge zur Materiallogistik sind beim Logistikdienstleister entsprechend dem Ablaufschema des Baulogistikhandbuchs anzumelden.

3.12  Sanitäre Anlagen, Container

Der Logistikdienstleister stellt, unterhält und reinigt Sanitärcontainer und mobile Baustellentoiletten für die AN. Gleiches gilt für Sanitätscontainer, Aufenthaltsräume und Unterkünfte. Diese sind von den Auftragnehmern der folgenden Gewerke beim AN Baulogistik nach Bedarf anzumieten.

3.13  Beleuchtung

Die Fluchtwege inkl. Eingangs- sowie Ein- und Ausfahrtsbereich werden beleuchtet. Die Arbeitsplatzbeleuchtung hat jeweils durch das Gewerk eigenverantwortlich zu erfolgen.

3.14  Messarbeiten

Das Abstecken der Hauptachsen und das Schaffen der notwendigen Höhenfestpunkte in unmittelbarer Nähe der baulichen Anlage wird gemäß § 3 Nr. 2 VOB /B vom AG übernommen. Der AN darf die übergebenen Vermessungspunkte nicht verändern oder beschädigen.

Alle weiteren Messarbeiten und Kontrollmessungen, die zur Ausführung und Abrechnung der Arbeiten des AN erforderlich sind, werden nicht gesondert vergütet und sind in die Einheitspreise einzukalkulieren.
Vom AN angelegte Messpunkte sind nach Abschluss der Arbeiten und Aufforderung durch die Objektüberwachung rückstandsfrei zu beseitigen.

Vom AG angegebene Maße sind vom AN vor Ausführungs-/ Fertigungsbeginn auf Übereinstimmung mit der örtlichen Situation zu prüfen. Fordert der AG, dass die Konstruktionen schon zu einem Zeitpunkt zur Montage bereitstehen müssen, der ein vorheriges Aufmaß unmöglich macht, so sind unter Berücksichtigung der Bautoleranzen nach DIN 18202 und 18203 die Fertigungsmaße mit dem Auftraggeber zu vereinbaren.

Sämtliche dem Auftragnehmer (AN) übergebene Vermessungsleistungen (Baustellennetz, Absteckungen usw.) sind durch diesen eigenverantwortlich während der Bauzeit zu sichern. Verloren gegangene Punkte sind bei Bedarf vom AN zu erneuern. Bereits vorhandene Absteckungen, Grenzsteine, Festpunkte, Höhenmarken usw. für Gebäude oder Straßen- und Wegeführungen sind vor Arbeitsbeginn durch den Auftragnehmer zu sichern.

Das für die Feinabsteckung benötigte Schnurgerüst wird durch den AN erstellt. Bauseitig werden dem AN, an einem Vermessungstermin, eine Längs- und eine Querachse sowie ein Höhenfestpunkt übergeben.
Über die Übergabe ist ein Übergabeprotokoll zu führen.

3.15  Bemessungen

Die Bemessung der Materialdicken, Verankerungen, Befestigungs- und Verbindungsmitteln von nichttragenden Bauteilen - unter Beachtung der gestalterischen und konstruktiven Vorgaben des AG - ist Leistung des AN. In der Leistungsbeschreibung genannte Stärken und Dicken sind Mindestangaben. Die endgültige Bemessung und Verantwortung bleibt beim AN.

3.16  Eignungs- und Gütenachweise

Prüfzeugnisse, Herstellerdatenblätter und Zulassungen für die vom AN zum Einbau oder zeitweisen Überlassung vorgesehenen Stoffe und Bauteile zum Nachweis ihrer Eignung und Güte sind dem AG vom AN rechtzeitig vor Ausführungsbeginn in übersichtlicher, prüfbarer Papierform 1-fach sowie digital im Format .pdf zu übergeben.

3.17  Überschwenken von Nachbargebäuden

Nachbargebäude und -grundstücke dürfen z.B. bei Kranarbeiten mit oder ohne Last nicht überschwenkt werden.

3.18  Einbindung Prüfstatiker durch den AN

Der AN ist verpflichtet, auch bei Sondervorschlägen, seine Unterlagen/Berechnungen durch den vom Bauherrn bestellten Prüfstatiker prüfen zu lassen. Eine Entscheidung über die Prüfung durch den Prüfingenieur trifft jedoch der AG. Die Gebühren für die Prüfung der Unterlagen/Berechnungen durch den Prüfstatiker trägt der AG. Dem AG sind vom AN rechtzeitig vor Ausführungsbeginn in übersichtlicher, prüfbarer Papierform 1-fach sowie digital im Format .pdf zu übergeben. Bei vom AN veranlassten Änderungen der Ausführung des AG sowie in Folge von mehrfach eingereichten fehlerhaften Berechnungen nach Prüfung der Erstunterlagen gehen die für eine wiederholte Prüfung der Unterlagen/Berechnungen anfallenden Gebühren vollständig zu Lasten des AN.

3.19  Denkmalschutz

Der AN hat seine Mitarbeiter darauf hinzuweisen, dass Teile des Gebäudes unter Denkmalschutz stehen. Alle auszuführenden Arbeiten sind mit größtmöglicher Sorgfalt und unter Schonung der umliegenden Gebäudeteile / Bausubstanz durchzuführen.

3.20  Schäden

Sollte der AN einen Schaden verursachen, so hat er das Schadensbild nach Möglichkeit zu dokumentieren. Er darf das Schadensbild bis zu einer Besichtigung durch den AG nur verändern, soweit Sicherheitsgründe Eingriffe erfordern. Der AN hat dem AG jede Nachprüfung über die Ursache, über den Verlauf und die Höhe des Schadens zu gestatten, sowie die erforderlichen Auskünfte zu erteilen.

4.1  Leistungsumfang

Dieses Leistungsverzeichnis umfasst die vorgezogenen Maler- und Bodenbeschichtungsarbiten im Untergeschiss für das Projekt Erweiterungsbauten des Bundesamts für Justiz. Hierzu gehören insbesondere

- Baustelleneinrichtung für dieunten Beschriebenen Leistungen
- Wandbeschichtungen
- Bodenbeschichtungen

4.2  Baulogistik

Sobald nachfolgende Gewerke auf der Baustelle tätig sind, stellt der Baulogistiker einen Baulogistikkoordinator für die Baustelle. Ab diesem Zeitpunkt sind alle Anlieferungen und Entsorgungen
beim Baulogistiker anzumelden und mit ihm abzustimmen.

Alle auf der Baustelle tätigen Unternehmer sind verpflichtet, die Leistungen des Logistikers in Anspruch zu nehmen und kooperativ mit ihm zusammenzuarbeiten.

4.3  Handbuch zur Baustellenlogistik

Die Bedingungen zum Ablauf der baulogistischen Prozesse sind im beiliegenden Handbuch zur Baustellenlogistik des AG festgelegt.

4.4  Baustelleneinrichtungsflächen

Die zur Verfügung stehenden Baustelleneinrichtungsflächen sowie deren Geometrie sind den beiliegenden Bauphasenplänen des AG zu entnehmen. Sobald nachfolgende Gewerke auf der Baustelle tätig sind, werden die BE-Flächen vom Baulogistiker den verschiedenen Auftragnehmern zugeteilt.

4.5  Bauseitige Vorbereitung Baustelleneinrichtungen

Im Vorfeld der Arbeiten des AN werden als Vorleistung durch andere Unternehmer folgendes hergestellt:

- Umverlegen von Versorgungsleitungen
- Baugrubenerstellung
- Errichtung und Unterhaltung der Baustellenumgrenzung sowie der Zugänge und Verkehrsflächen
  auf der Baustelle und im Bereich der Zu- und Ausfahrten
- Erstellung der Containeranlage
- Bereitstellung der Baustromanlage
- Bereitstellung der Bauwasseranlage
- Errichtung und Unterhaltung der Baubeleuchtung für Fluchtwege

4.6 Tagwasserhaltung

Nach dem Abdichten von Flächen und der Montage von Abläufen sind diese provisorisch an freigegebene Grundleitungen anzuschließen oder mittels KG- Rohren nach außen zu führen. Etwaige Maßnahmen sind mit der Bauleitung des AG abzustimmen und werden gesondert vergütet.

4.7 Datenaustausch

Sämtliche Unterlagen und Pläne sind nur elektronisch erhältlich.
Die Teilnahme an der Projektkommunikation über die Projektplattform des AG ist für den AN verbindlich und wird nicht gesondert vergütet. Die Bereitstellung von Plänen und Dokumenten erfolgt für AN und AG digital. Bei der Einstellung von Plänen und anderen projektrelevanten Unterlagen benachrichtigt der Einsteller per E-Mail (Link auf Plattform) die jeweils zuständigen Beteiligten. Der AG wird dem AN die für die Ausführung nötigen Unterlagen nicht in Papierform, sondern ausschließlich in digitaler Form über die Projektplattform zur Verfügung stellen. Soweit der AN die freigegebenen Pläne in Papierform z. B. für die Baustelle benötigt, hat er diese Unterlagen selbst zu erstellen. Eine Vergütung erhält der AN hierfür nicht. Dateien sind ausschließlich nach Vorgabe der Konventionen zu benennen. Planungen des AN, wie z. B. Werk- und Montageplanungen, sind, für den AG kostenlos, 3-fach in Papierform vorzulegen. Rechnungen und zugehörige Pläne sind vom AN, für den AG kostenlos, digital und 3-fach in Papierform vorzulegen. Unterlagen zur Dokumentation, Wartung, Revison und dergleichen sind vom AN digital und 3-fach in Papierform vorzulegen.

4.8 Bedenken gegen die Ausführung

Bei Bedenken über Art der ausgeschriebenen Leistung hat der AN den AG umgehend unter Unterbreitung möglichst wirtschaftlich gleichwertiger, nicht Kosten erhöhender Alternativen, zu informieren und zu begründen, dass hierdurch keine Verzögerungen entstehen.

4.9 Zustandsfeststellungen

Der AG führt Zustandsfeststellungen durch, z. B. für Abdichtungs- oder Dämmarbeiten, Oberflächenbeschaffenheiten von Bauteilen, etc. Die Teilnahme der Bauleitung des AN hieran ist verpflichtend. Werden Bauteile überbaut oder sonstwie unzugänglich, hat der AN min. drei Werktage zuvor darauf hinzuweisen und die entsprechenden Zustandsfeststellungen einzufordern.

4.10 Planungsleistungen des AN

Die rechtzeitige Vorlage der Werk- und Montagezeichnungen ist Sache des AN. Der AG bzw. dessen Architekt oder Fachplaner behält sich zur Sichtung der Werk- und Montageplanung eine Frist von 14 Kalendertagen nach Vorlage des AN vor. Die Pläne werden unter Berücksichtigung der Korrekturangaben des Architekten bzw. Fachplaners freigegeben.
Erstellt der AN im Rahmen seiner Werk- / Montageplanung oder aufgrund Beauftragung von Sondervorschlägen Planungen oder Tragwerksberechnungen, so sind die Auswirkungen möglicher Abweichungen von den in den statischen Berechnungen angenommenen statischen Systemen und Herstellungsweisen durch die ausführende Firma eigenverantwortlich zu prüfen. Dies gilt auch, wenn z. B. im Rahmen einer wirtschaftlichen bzw. bauablauftechnischen Optimierung der Einsatz von Fertigteilen oder Teilfertigteilen geplant wird oder sonstige Maßnahmen getroffen werden sollen. Ggf. muss eine Umplanung durch die ausführende Firma erfolgen und die Prüfung bzw. Freigabe durch den Bauherrn, Objektplaner bzw. den Prüfingenieur ist eigenverantwortlich zu erwirken. Damit zusammenhängende Kosten sind durch den AN zu tragen.
Die Wahl von Lagern (z. B. für die Auflagerung von Fertigteilen) und das Beibringen der erforderlichen Nachweise erfolgt durch die ausführende Firma.
Die zulässigen Nutz- und Verkehrslasten sind gemäß DIN EN 1991-1-1 und DIN EN 1991-1-1 NA bzw. spezifischen Bauherrenvorgaben angesetzt worden und bei der Bauausführung zu berücksichtigen.
Für alle Bauteile gilt wie allgemein üblich, dass durch den Tragwerksplaner nur der Endzustand untersucht und bemessen worden ist. Die Tragfähigkeit in den temporären Bau-, Montage- und Transportzuständen ist von der ausführenden Firma in Abhängigkeit der von ihr verwendeten Bau- und Montageverfahren und unter Beachtung der Randbedingungen aus der Genehmigungs- und Ausführungsplanung prüffähig nachzuweisen und dem Prüfingenieur zur Freigabe vorzulegen. Es. sind ggf. geeignete Maßnahmen bei der Herstellung, wie bspw. die Anordnung von Hilfsunterstützungen oder Lastverteilungsplatten oder die Anpassung der Ausschalfristen, für alle nicht in seperaten Positionen erfassten Bauteile zu treffen.

4.11 Überwachung und Kontrolle des Bauablaufs

Der AN hat einen verantwortlichen Fachbauleiter gemäß Landesbauordnung zu stellen und vor dem Beginn der Arbeiten zu benennen. Der AN hat innerhalb von zwei Wochen nach Auftragserteilung einen Bauzeitenplan anzufertigen, aus dem die auszuführenden Leistungen, Zwischentermine sowie die Anzahl der eingesetzten Arbeitskräfte (nach Geschossen/Bereichen getrennt) hervorgehen, und dem AG bzw. dessen Bauleitung zur Freigabe vorzulegen. Der vom Auftragnehmer zu erstellende detaillierte Bauzeitenplan ist ständig unter Berücksichtigung des tatsächlichen Bauablaufes zu aktualisieren und dem AG unverzüglich, spätestens wöchentlich, vorzulegen. Alle darin aufgeführten bzw. zu erkennenden Terminänderungen sowie Bauzeitverschiebungen müssen zuvor mit dem AG abgestimmt werden.
Falls diese Terminänderungen bzw. Bauzeitverschiebungen Verzögerungen bei den vertraglich vereinbarten Terminen und Fristen hervorrufen bzw. hervorrufen können, sind vom Auftragnehmer geeignete Gegenmaßnahmen (z. B. Beschleunigungsmaßnahmen) vorzunehmen und in die Bauzeitenpläne einzuarbeiten. Bei vom AG zu vertretenden oder in dessen Risikosphäre fallenden Terminänderungen bzw. Bauzeitverschiebungen hat der AN hierauf rechtzeitig schriftlich hinzuweisen und geeignete Gegenmaßnahmen (z. B. Beschleunigungsmaßnahmen) vorzuschlagen. Versäumt der AN, dem AG rechtzeitig Terminveränderungen mitzuteilen, gehen die aus der Terminveränderung entstehenden zusätzlichen Kosten zu Lasten des AN, soweit diese Kosten bei rechtzeitiger Mitteilung hätten vermieden oder vermindert werden können.
Der verantwortliche Fachbauleiter bzw. ein entscheidungsbevollmächtigter Vertreter des AN hat an wöchentlichen Baustellenbesprechungen teilzunehmen. Die Anwesenheit an den Besprechungen wird nicht gesondert vergütet.
Der AN hat täglich Bautagesberichte zu verfassen und diese der Bauleitung des AG wöchentlich vorzulegen. In den Bautagesberichten sind folgende Punkte aufzuführen:
- Detaillierte Beschreibung der täglichen Arbeiten an Bauteil, Bauabschnitt, Geschoss und Raum
- Bericht über die eingesetzten Arbeitskräfte
- Geräteeinsatz
- Temperaturen und Witterungsverhältnisse während der Arbeitszeit
- Materiallieferungen
- Bezugnahme auf die entsprechende Vorgangsnr. gem. Vertragsterminplan und Dtailterminplan
  und, soweit möglich, LV-Positionen
- Besondere Vorkommnisse
Alle bei der Erstellung, Fortschreibung und Vervielfältigung von Bauzeitenplänen und Bautagesberichten anfallenden Kosten sind mit den Einheitspreisen abgegolten und werden nicht gesondert vergütet.

4.12 Nicht tragende Konstruktionen

Die Anschlüsse aller an die Decken angrenzenden nicht tragenden Bauteile bspw. nicht tragenden Innenwände sind so auszubilden, dass die auftretenden Verformungen der Decken schadenfrei aufgenommen werden können. Bei der Ausbildung aller Anschlüsse ist zu beachten, dass eine ungleichmäßige Verformung benachbarter bzw. übereinanderliegender Decken möglich ist, so dass sich ihr Abstand um die genannten Werte erhöhen oder verringern kann. Dabei sind gegebenenfalls die Anforderungen aus dem Brandschutz an Anschlüsse zu beachten.

5. Weitere Hinweise

5.1 Architektenpläne
Alle Zeichnungen gemäß beiliegender Planliste liegen der Ausschreibung bei und werden Bestandteil des Bauvertrages.

5.2 Bauzeitenplan
Der Bauzeitenplan liegt der Ausschreibung bei.

5.3 Dokumente
Alle weiteren Dokumente gemäß beiliegender Dokumentenliste liegen der Ausschreibung bei und werden Bestandteil des Bauvertrags.

## 99-26 Schlosserarbeiten
Datum: 06.03.2026
EP-Anteile: Material; Lohn; Sonstiges; Geräte; Sonstige

### Titel 1 Bauteil AA1

#### Bereich 1.1 Baustelleinrichtung

*Hinweis: Hinweise zum Titel Baustelleneinrichtung*
Hinweise zum Titel Baustelleneinrichtung

1. Allgemeines

Die übergeordnete Baustelleneinrichtung wird vom Baustellenlogistiker des AG errichtet und betrieben.  Baustellenzugänge erfolgen durch das zentrale Drehkreuz mit Anwesenheitserfassung, Ein- und Ausfahrten sind ebenso festgelegt. Sanitärcontainer für das auf der Baustelle tätige Personal sind Teil der übergeordneten BE. Alle weiteren Einrichtungen, wie Tagesunterkünfte, Büro-, Materialcontainer sind vom AN bei dem Logistiker anzumieten und werden vom Logistiker aufgestellt.

Die Baustelleneinrichtung (BE) besteht aus An- und Abtransport, Montage und Vorhaltung aller für die Bauausführung erforderlichen Geräte, Werkzeuge, Bohlenwege, Zufahrten, Maschinen, Kräne, Hebezeuge, Kompressoren, Aufzüge sowie den Förderwegen für Leistungen des Auftragnehmers. Der erforderliche Geräteeinsatz ist dem Anbieter, dem Baugelände entsprechend, überlassen.

Mit dem Rückbau der BE sind die Bereiche in ihren ursprünglichen Zustand vor Beginn der Leistung zurückzuversetzen.

Vor Baubeginn, spätestens jedoch 14 Tage nach Beauftragung, ist ein detaillierter Baustelleneinrichtungsplan auf Grundlage der bestehenden Bauphasenplanung zu erstellen und der Bauleitung des Auftraggebers zur Freigabe vorzulegen.

Es ist Sache des Auftragnehmers, für eine in allen Punkten genehmigungs- und funktionsfähige Baustelleneinrichtung zu sorgen. Im Zuge des Baufortschritts sind besonders die Bauzustände bei der Planung der Baustelleneinrichtung zu berücksichtigen. Dies ist Sache des Auftragnehmers. Die Arbeiten an Dach und Fassade werden bereits frühzeitig begonnen. Hinsichtlich der Standorte von Gerüsten und Treppentürmen ist eine Abstimmung der Projektbeteiligten erforderlich.

Eine Freigabe muss schriftlich erfolgen. Die Baustelle ist stets sauber und aufgeräumt zu halten. Die Geräte und Gerüste müssen ständig den geltenden Regelwerken entsprechen. Lärm, Schmutz und Staub sind durch geeignete Schutzmaßnahmen zu begrenzen.

2. Übergeordnete Baustelleneinrichtung

Der AG stellt Bauwasser und Baustrom bereit. Anpassungen und Erweiterungen erfolgen durch den Baulogistiker.

2.1 Baustelleneinrichtungsplan

In den vom AN auf Grundlage der vom AG übergebenen übergeordneten Bauphasenplanung der Gesamtmaßnahme zu erstellenden Baustelleneinrichtungsplan sind aufzunehmen:
- Sämtliche Einrichtungen, wie z. B. Kranstandpunkte, Tagesunterkünfte, Sanitäreinrichtungen, usw. (maßstäblich)
- Zufahrten und Abfahrten
- Darstellung der Veränderung der BE, wie z. B. Zufahrten innerhalb unterschiedlicher Bauphasen (Bauphasenpläne).

2.2 Baustrom / Bauwasser
Der Auftraggeber stellt Anschlussmöglichkeiten für Baustrom und -wasser bereit. Die Nutzung der Medien ist für den AN kostenlos. Die Zuleitung zur Baustelle wird durch den vom AG beauftragten Logistiker bewerkstelligt, die Weiterleitung von den bereitgestellten Übergabepunkten zu den Arbeitsbereichen ist Sache des AN. Die Anschlussstellen und Leitungen sind vom AN zu schützen, insbesondere Übergabepunkt und Wasserleitung gegen Frost, z. B. durch provisorische Dämmung oder Einhausung. Sämtliche dafür anfallenden Kosten sind in die vorgegebenen Positionen des Leistungsverzeichnisses einzurechnen.

3. Sicherheitsmaßnahmen / Schutzvorrichtungen
Alle Sicherheitsmaßnahmen der Baustelleneinrichtung, wie Beschilderung, Wink- und Warndienst, Abdeckungen und Absperrungen, Schutzvorrichtungen sind entsprechend den Unfallverhütungstechnischen Vorschriften vorzusehen, ggf. mehrmals täglich und nach Aufforderung der Bauleitung zu kontrollieren und zu unterhalten. Über die Beschaffenheit und die ggf. erforderlichen Maßnahmen zur Ausbesserung ist ein Protokoll anzufertigen. Die hieraus entstehenden Kosten sind einzukalkulieren.

4. Lagerflächen / Container

Das Flächenmanagement hat in Abstimmung mit dem AG bzw. dessen Logistiker zu erfolgen. Meldet dieser einen Bedarf an Arbeits- und Rüstflächen für Fremd- oder Folgegewerken an, so sind diese Bereiche unentgeltlich innerhalb einer Woche zu räumen. Unterlässt der AN dies, so erfolgt die kostenpflichtige Räumung und Entsorgung durch den AG auf Kosten des jeweiligen AN.
Die Materiallagerung auf Decken kann nur in Abstimmung mit dem Tragwerksplaner unter Berücksichtigung der Lastpläne erfolgen. Gegebenenfalls sind, falls diese im geplanten Bauablauf nicht hinderlich für Folgegewerke sind, Unterstützungsmaßnahmen zu ergreifen.

5. Bauzeit

Soweit in Positionen Vorhaltezeiten bis oder über das Ende der durchzuführenden Arbeiten hinaus festgelegt sind, bedeutet Ende der Leistungserbringung = förmliche Abnahme durch den Auftraggeber.

6. Sonstiges

Alle über die im LV genannten Positionen hinausgehenden Leistungen, wie etwa die Einrichtung von provisorischen Baustraßen, Bautreppen zu allen Geschossen, sind in die Grundposition Baustelleneinrichtung einzurechnen.

7. Bauverkehr

Der Auftragnehmer ist verpflichtet, auf den durch den Bauverkehr beanspruchten öffentlichen und privaten Straßen einschließlich der Gehwege jegliche Beschädigungen oder Verschmutzungen durch eigene Fahrzeuge oder Fahrzeuge seiner Lieferanten zu vermeiden bzw. unverzüglich zu beseitigen. Auf eine sinnvolle durch den Auftragnehmer durchzuführende Beweissicherung zu Beginn der BE wird hingewiesen. Die Beweissicherung findet nur Berücksichtigung, wenn die Unterlagen spätestens eine Woche nach Arbeitsbeginn der BL übergeben werden. Den in seiner Obhut stehenden Baustellenverkehr, insbesondere an Ein- und Ausfahrten, hat der Auftragnehmer unter Beachtung der Straßenverkehrsvorschriften eigenverantwortlich zu regeln.

**1.1.10 Baustelle einrichten**
*** EP-Aufgliederung gefordert
STLB-Bau 2024-10 000
Baustelle für sämtliche, in der Leistungsbeschreibung aufgeführten Leistungen einrichten.
Menge: 1,000 St
Leistungsbereichkatalog: 000

**1.1.20 Aufbauen fahrbares Gerüst Stahlrohr 1,5kN/m2 1Lage H 2m**
*** EP-Aufgliederung gefordert
STLB-Bau 2024-10 001
Aufbauen fahrbares Gerüst,
Stahlrohrkupplungsgerüst DIN 4420-3, Lastklasse 2 (1,5 kN/m2), eine genutzte Gerüstlage, Höhe der obersten Gerüstlage 2 m, im Gebäude.
Menge: 2,000 St
Leistungsbereichkatalog: 001

**1.1.30 Seitenschutz Geländer Zwischenholm Stahlrohr aufbauen entfernen Treppenlauf -podest**
*** EP-Aufgliederung gefordert
*** Leitbeschreibung
STLB-Bau 2025-04 000
Seitenschutz DIN 4420-1 und DIN EN 12811-1 bestehend aus Geländer, Zwischenholm und Bordbrett, aus Stahlrohr, aufbauen und entfernen, an Treppenläufen und -podesten, aus Beton, Ausführung gemäß Einzelbeschreibung,
Einzelbeschreibungs-Nr 'BNB-Anforderung Korrosionsschutzbeschichtung (falls verwendet):
VOC < 140 g/l'
.
Menge: 45,000 m
Leistungsbereichkatalog: 000
*Unterbeschreibung 1 Schutzgeländer an freiliegenden Treppenläufen und Podesten*
Liefern, Montieren und Vorhalten von Schutzgeländern an freiliegenden Treppenläufen und Podesten mit mehr als 1 m Absturzhöhe. Die Befestigung der Schutzgeländerpfosten erfolgt an den Futterstücken der späteren Geländerbefestigung.

Im Bereich der Treppenläufe ist der Seitenschutz mit einem Geländer- und einem Zwischenholm mit einer Bretthöhe von 15 cm und Brettstärke von 3 cm nach DIN 4074 S10 herzustellen.
Im Bereich von vertikalen Deckenkanten ist zusätzlich zum Geländer und Zwischenholm ein Bordbrett mit einer Bretthöhe von 15 cm und Brettstärke von 3 cm vorzusehen.
Geländer- und Zwischenholm sind gegen unbeabsichtigtes Lösen, das Bordbrett gegen Kippen zu sichern. Ohne statischen Nachweis dürfen als Geländer- und Zwischenholm
verwendet werden:
- bei einem Pfostenabstand bis 2,00 m Bretter mit Mindestquerschnitt 15 x 3 cm,
- Bordbretter müssen den Belag um mindestens 15 cm überragen. Mindestdicke: 3 cm.
- Im Zuge der Betonwerksteinarbeiten sind die Bordbretter zu demontieren und nach Fertigstellung wieder zu montieren.

Grundstandzeit: 4 Wochen

Nach Abschluss der Arbeiten sind die Schutzgeländer zu demontieren und zu entsorgen.

**1.1.40 Zusätzliche Vorhaltung Schutzgeländer**
Zusätzliche Vorhaltung der Schutzgeländer über die vorgegebene Standzeit hinaus, als Wochenpauschale je m Schutzgeländer.
Menge: 180,000 mWo

#### Bereich 1.2 Werkplanung, statischer Nachweis

**1.2.10 Vorlage einer prüffähigen und aussagekräftigen Werkplanung**
Vorlage einer prüffähigen und aussagekräftigen Werkplanung und Vorlage von zugehörigen Nachweisen, inkl. techn. Bearbeitung, bezogen auf die zu verwendenden Fabrikate, Produkte und Systeme. Die techn. Bearbeitung umfasst alle notwendigen Unterlagen, die zur Beurteilung, zur Prüfung und Freigabe bzw. zur Abnahme von Leistungen erforderlich sind.
Aus den Darstellungen müssen Konstruktion, Maße, Einbau, Befestigung und Bauanschlüsse der Bauteile sowie die Einbaufolge erkennbar sein (DIN 18360, Zif.3.1.1.3).

Außerdem müssen angegeben werden: Maßstäbe, Baustoffe, Verbindungsmittel und Hinweise auf zugehörige Zeichnungen. Auch Vermerke über Änderungen sind erforderlichenfalls mitzuliefern.

Statische Nachweise sind als typengeprüfte Statik oder als Einzelbauteilnachweis vorzulegen. Die termingerechte Vorlage der Unterlagen richtet sich nach der Notwendigkeit der zeitlichen Erfordernisse. Für die Prüfung und Freigabe steht dem AG / Architekt zwei Kalenderwochen zu. Die Vorlage der Werkplanung ist in den Bauablaufplan aufzunehmen, so dass rechtzeitig Abhängigkeiten der Planung von der Ausführung erkennbar werden.

Die Kosten für die Prüfstatik werden vom AG getragen, jedoch nicht für vom AN verursachte Nachprüfungen, Detailprüfungen und Sonderlösungen.
Menge: 1,000 St

#### Bereich 1.3 Treppengeländer

**1.3.10 Schutzgeländer an freiliegenden Treppenläufen und Podesten**
Liefern, Montieren und Vorhalten von Schutzgeländern an freiliegenden Treppenläufen und Podesten mit mehr als 1 m Absturzhöhe. Die Befestigung der Schutzgeländerpfosten erfolgt an den Futterstücken der späteren Geländerbefestigung.

Im Bereich der Treppenläufe ist der Seitenschutz mit einem Geländer- und einem Zwischenholm mit einer Bretthöhe von 15 cm und Brettstärke von 3 cm nach DIN 4074 S10 herzustellen.
Im Bereich von vertikalen Deckenkanten ist zusätzlich zum Geländer und Zwischenholm ein Bordbrett mit einer Bretthöhe von 15 cm und Brettstärke von 3 cm vorzusehen.
Geländer- und Zwischenholm sind gegen unbeabsichtigtes Lösen, das Bordbrett gegen Kippen zu sichern. Ohne statischen Nachweis dürfen als Geländer- und Zwischenholm
verwendet werden:
- bei einem Pfostenabstand bis 2,00 m Bretter mit Mindestquerschnitt 15 x 3 cm,
- Bordbretter müssen den Belag um mindestens 15 cm überragen. Mindestdicke: 3 cm.
- Im Zuge der Betonwerksteinarbeiten sind die Bordbretter zu demontieren und nach Fertigstellung wieder zu montieren.

Grundstandzeit: 4 Wochen

Nach Abschluss der Arbeiten sind die Schutzgeländer zu demontieren und zu entsorgen.

BNB-Anforderung Korrosionsschutzbeschichtung (falls verwendet):

VOC < 140 g/l
Menge: 45,000 m

**1.3.20 Zusätzliche Vorhaltung Schutzgeländer**
Zusätzliche Vorhaltung der Schutzgeländer, wie in der Position 01.03.0010 beschrieben, über die vorgegebene Standzeit hinaus, als Wochenpauschale je m Schutzgeländer.
Menge: 180,000 mWo

**1.3.30 Muster Treppengeländer**
Für die nachfolgenden Treppengeländer ist ein Muster in Breite von 1,26 m mit allen Bauteilen im Treppenauge zu erstellen.
Montage exemplarisch vor Ort an einem Treppenlauf. Inkl. Rückbau und Entsorgung.
Menge: 1,000 St

**1.3.40 T1 Geländer Füllung Stäbe Gurte Handlauf Stahl niro Durchm. 33,7mm**
*** EP-Aufgliederung gefordert
Geländer, mit Füllung, aus Stäben und Gurten, für Treppe, im Innenbereich, horizontale Nutzlast DIN EN 1991-1-1, 1 kN/m, Befestigungsuntergrund Beton, gerader Lauf, 2-läufig, Einzelteile bestehen aus unterschiedlichen Werkstoffen,

Treppengeländer innenseitig fortlaufend im Treppenauge.
Umlaufender ununterbrochener Handlauf aus Edelstahl, Geländer mit Ober- und Untergurt aus Flachstählen mit vertikalen und diagonalen Füllstäben.
Ausbildung nach statischer und konstruktiver Erfordernis.
Stahltreppengeländer im Innenbereich, Korrosionsschutz für die gesamte Stahlkonstruktion. Alle Stahlteile sind grundiert zu liefern für eine bauseitige Nasslackierung.
Montagestöße, Schweißnähte und -punkte sauber verspachtelt und plangeschliffen. Bei gepunkteten Schweißnähten sind die dazwischenliegenden Hohlstellen komplett zu verschließen, zu verspachteln und planzuschleifen.
Alle Konstruktionsstöße werden mittels Gehrungsschnitten ausgeführt.
Alle Schraubverbindungen erfolgen mittels Senkkopfschrauben und sind nach Montage zu verspachteln und planzuschleifen.
.
Bauseitige Treppenkonstruktion:
10-geradläufige Treppe mit Zwischenpodesten. Treppenläufe aus Betonfertigteilen, Haupt- und Zwischenpodeste aus Ortbeton. Treppe über 6 Geschosse,

Treppenlauf U2.1, 7 Steigungen 18,0 / 27 cm
Treppenlauf U2.2, 8 Steigungen 18,0 / 27 cm
Treppenlauf U1.1, 10 Steigungen 18,4 / 27 cm
Treppenlauf U1.2, 12 Steigungen 18,4 / 27 cm
Treppenlauf EG.1, 12 Steigungen 18,9 / 27 cm
Treppenlauf EG.2, 9 Steigungen 18,9 / 27 cm
Treppenlauf OG1.1, 9 Steigungen 18,9 / 27 cm
Treppenlauf OG1.2, 9 Steigungen 18,9 / 27 cm
Treppenlauf OG2.1, 9 Steigungen 18,9 / 27 cm
Treppenlauf OG2 .2, 9 Steigungen 18,9 / 27 cm

Treppengeländer, bestehend aus:
Ober- und Untergurt aus Flachstahl 40 / 12 mm.
Vertikale Geländerstäbe: 30 / 8 mm, Achsabstand ca. 145 mm,
Diagonale Geländerstäbe: 30 / 8 mm verbinden den Fusspunkt einer vertikalen Geländerstabs mit dem Kopfpunkt des folgen vertikalen Geländerstabs, vertikale und diagonale Geländerstäbe werden treppenlaufseitig bündig montiert, Befestigung mittels Montageplatte und gedübelten Senkkopfschrauben in Ortbeton.

Höhe Geländerkonstruktion im Bereich der Treppenläufe, vertikal gemessen: 1550 mm.
Höhe Geländerkonstruktion im Bereich der Podeste, vertikal gemessen: 1550 mm.
Höhe Geländerkonstruktion von OKFFB bis OK Obergurt:
1190 mm.

Montageplatten alle 3 Stäbe (horizontaler Abstand ca. 397 mm) innenseitig an jeweils zwei Stäbe geschweißt, 126 / 280 / 30 mm, obere Kante paralell zur OK Treppenbelag, untere Kante schräg gem. Geländerverlauf. Befestigung gedübelter Senkkopfschrauben in Fertigteilläufen. Abmessungmontageplatte: 14,5 / 18,6 / 2 cm

Geländer Zwischenpodest, Treppenauge:
Stirnseitige Geländer in Bereich des Treppenaugens der Zwischenpodeste aus jeweils 2 vertikalen Stäben und Ober- und Untergurten, örtlich verschweisst und plangeschlieffen an die Geländerkonstruktion der Treppenlaufgeländer. Geländerlänge 24 cm, Geländerhöhe 155 cm

Geländer horizontaler Deckenkante:
Ausführung baugleich mit der Geländerkonstruktion im Bereich der Treppenläufe

Handlauf:
Edelstahlrohr, gebürstet, Korn 240, d = 33,7 mm,
Wandung = 2 mm, alle Richtungsänderungen sind als Bogen mit einem Biegeradius, bezogen auf die Mittelachse, von 3,5 cm herzustellen, Bögen sind zu verschweißen und plan zuverschleifen. Der Handlauf ist durchlaufend über alle Geschosse auszuführen. Montagehöhe h = 850 mm ü. Vorderkante Treppenstufe. Freie Enden min. 30 cm horizontal fortgeführt. Abschluss mit 90° Bögen zur Wand bzw. zum Geländer. Handlaufenden sind mit Endkappen als Rohrverschluss zu versehen. Die Endkappen sind unsichtbar zu verschweißen und zu verschleifen. Im UG2 ist der Handlauf vertikal bis zum Fußboden zu führen und dort zu fixieren.

Geschweißter Handlaufhalter aus Rundstahl, Edelstahl, gebürstet d = 0,8 cm, 90° mittels Biegung abgewinkelt, Schenkellängen ca. 90 / 60 mm.

Abgerechnet wird nach laufenden Metern Obergurt.
Größere Länge des Handlaufs, wie im Detail dargestellt und beschrieben, ist zu berücksichtigen.
Ausführung gemäß Zeichnung,
Zeichnungs-Nr
D 5 3 1 1 3 A A 1 0 0 A 3 0 0 _ S N 0 1 5 - 2 C

BNB-Anforderung Korrosionsschutzbeschichtung (falls verwendet):

VOC < 140 g/l
Menge: 32,000 m

**1.3.50 T2 Geländer Füllung Stäbe Gurte Handlauf Stahl niro Durchm. 33,7mm**
*** EP-Aufgliederung gefordert
Geländer, mit Füllung, aus Stäben und Gurten, für Treppe, im Innenbereich, horizontale Nutzlast DIN EN 1991-1-1, 1 kN/m, Befestigungsuntergrund Beton, gerader Lauf, 2-läufig, Einzelteile bestehen aus unterschiedlichen Werkstoffen,

Treppengeländer innenseitig fortlaufend im Treppenauge.
Umlaufender ununterbrochener Handlauf aus Edelstahl Mit Ober- und Untergurt aus Flachstählen mit vertikalen und diagonalen Füllstäben.
Ausbildung nach statischer und konstruktiver Erfordernis.
Stahltreppengeländer im Innenbereich, Korrosionsschutz für die gesamte Stahlkonstruktion. Alle Stahlteile sind grundiert zu liefern für eine bauseitige Nasslackierung.
Montagestöße, Schweißnähte und -punkte sauber verspachtelt und plangeschliffen. Bei gepunkteten Schweißnähten sind die dazwischenliegenden Hohlstellen komplett zu verschließen, zu verspachteln und planzuschleifen.
Alle Konstruktionsstöße werden mittels Gehrungsschnitten ausgeführt.
Alle Schraubverbindungen erfolgen mittels Senkkopfschrauben und sind nach Montage zu verspachteln und planzuschleifen.
.
Bauseitige Treppenkonstruktion:
10-geradläufige Treppe mit Zwischenpodesten. Treppenläufe aus Betonfertigteilen, Haupt- und Zwischenpodeste aus Ortbeton. Treppe über 6 Geschosse,

Treppenlauf U2.1, 7 Steigungen 18,0 / 27 cm
Treppenlauf U2.2, 8 Steigungen 18,0 / 27 cm
Treppenlauf U1.1, 10 Steigungen 18,4 / 27 cm
Treppenlauf U1.2, 12 Steigungen 18,4 / 27 cm
Treppenlauf EG.1, 7 Steigungen 17,4 / 27 cm
Treppenlauf EG.2, 12 Steigungen 18,2 / 27 cm
Treppenlauf OG1.1, 9 Steigungen 17,1 / 27 cm
Treppenlauf OG1.2, 11 Steigungen 16,9 / 27 cm
Treppenlauf OG2.1, 11 Steigungen 17,0 / 27 cm
Treppenlauf OG2 .2, 9 Steigungen 17,0 / 27 cm

Treppengeländer, bestehend aus:
Ober- und Untergurt aus Flachstahl 40 / 12 mm.
Vertikale Geländerstäbe: 30 / 8 mm, Achsabstand ca. 145 mm,
Diagonale Geländerstäbe: 30 / 8 mm verbinden den Fusspunkt einer vertikalen Geländerstabs mit dem Kopfpunkt des folgen vertikalen Geländerstabs, vertikale und diagonale Geländerstäbe werden treppenlaufseitig bündig montiert, Befestigung mittels Montageplatte und gedübelten Senkkopfschrauben in Ortbeton.

Höhe Geländerkonstruktion im Bereich der Treppenläufe, vertikal gemessen: 1550 mm.
Höhe Geländerkonstruktion im Bereich der Podeste, vertikal gemessen: 1550 mm.
Höhe Geländerkonstruktion von OKFFB bis OK Obergurt:
1190 mm.

Montageplatten alle 3 Stäbe (horizontaler Abstand ca. 397 mm) innenseitig an jeweils zwei Stäbe geschweißt, 126 / 280 / 30 mm, obere Kante paralell zur OK Treppenbelag, untere Kante schräg gem. Geländerverlauf. Befestigung gedübelter Senkkopfschrauben in Fertigteilläufen. Abmessungmontageplatte: 14,5 / 18,6 / 2 cm

Geländer Zwischenpodest, Treppenauge:
Stirnseitige Geländer in Bereich des Treppenaugens der Zwischenpodeste aus jeweils 2 vertikalen Stäben und Ober- und Untergurten, örtlich verschweisst und plangeschlieffen an die Geländerkonstruktion der Treppenlaufgeländer. Geländerlänge 24 cm, Geländerhöhe 155 cm

Geländer horizontaler Deckenkante:
Ausführung baugleich mit der Geländerkonstruktion im Bereich der Treppenläufe

Handlauf:
Edelstahlrohr, gebürstet, Korn 240, d = 33,7 mm,
Wandung = 2 mm, alle Richtungsänderungen sind als Bogen mit einem Biegeradius, bezogen auf die Mittelachse, von 3,5 cm herzustellen, Bögen sind zu verschweißen und plan zuverschleifen. Der Handlauf ist durchlaufend über alle Geschosse auszuführen. Montagehöhe h = 850 mm ü. Vorderkante Treppenstufe. Freie Enden min. 30 cm horizontal fortgeführt. Abschluss mit 90° Bögen zur Wand bzw. zum Geländer. Handlaufenden sind mit Endkappen als Rohrverschluss zu versehen. Die Endkappen sind unsichtbar zu verschweißen und zu verschleifen. Im UG2 ist der Handlauf vertikal bis zum Fußboden zu führen und dort zu fixieren.

Geschweißter Handlaufhalter aus Rundstahl, Edelstahl, gebürstet d = 0,8 cm, 90° mittels Biegung abgewinkelt, Schenkellängen ca. 90 / 60 mm.

Abgerechnet wird nach laufenden Metern Obergurt.
Größere Länge des Handlaufs, wie im Detail dargestellt und beschrieben, ist zu berücksichtigen.
Ausführung gemäß Zeichnung,
Zeichnungs-Nr
D 5 3 1 1 3 A A 1 0 0 A 3 0 0 _ S N 0 1 6 - 2 E

BNB-Anforderung Korrosionsschutzbeschichtung (falls verwendet):

VOC < 140 g/l
Menge: 37,000 m

**1.3.60 Handlauf Stahl niro Durchm. 33,7mm**
*** EP-Aufgliederung gefordert
STLB-Bau 2025-04 031
Handlauf, für Treppe, im Innenbereich, gerader Lauf, einläufig,
Handlauf aus nichtrostendem Stahl, rund, Handlaufdurchmesser 33,7 mm, mit Konsolen befestigen, seitlich an der Wand, verdeckt, schallentkoppelt, Ausführung gemäß Zeichnung und Einzelbeschreibung,
Zeichnungs-Nr 'D 5 3 1 1 3 A A 1 0 0 A 3 0 0 _ S N 0 1 5 - 2 C
D 5 3 1 1 3 A A 1 0 0 A 3 0 0 _ S N 0 1 6 - 2 E'

Einzelbeschreibungs-Nr 'Handlauf aus V2A innenseitig an den Treppenhauswänden und den Podesten durchlaufed folgen, einschl. aller Versprünge und Knicke.
Stb. Wandd d.= ca. 25cm.
Alle Konstruktionsstöße werden gebogen ausgeführt
Handlauf längs gebürstet und alle Stöße verschliffen,
Handlauf angeschweißt an Rundstahl aus V2A, unter 90° abgewinkelt und in aufgehende Betonwand mit Klebedübel befestigt.
Das Befestigungsloch wird mit einer Edelstahl-Abdeckrosette
Ø 30mm verkleidet und auf die StB-Wand geklebt.

Handlauf bestehend aus:

Rundrohr Ø 38mm, V2 A
Rundrohr Ø 10mm, Abwicklungslänge ca. 200mm
Handlauf Abstand zur Betonwand im lichten 50mm
Handlauf über OK FFB +0,85m

Mit Beginn und mit Ende des Handlaufs an Antritt und Austritt wird dieser um 90° abgewinkelt, Länge ca. 150mm
Befestigung Handlauf alle 100 - 150cm n.stat. Erf.

Als funktionstüchtige Handlaufkonstruktion einschl. aller Passstücke, Verbinder, Winkelstücke und Kleineisenteilen, sowie das Anpassen an den An- und Austritten der Podeste herstellen und einbauen.

Befestigung nach statischer Berechnung des AN

BNB-Anforderung Korrosionsschutzbeschichtung (falls verwendet):

VOC < 140 g/l'
.
Menge: 134,000 m
Leistungsbereichkatalog: 031

**1.3.70 Verblechung Treppenauge**
Verblechung der Stirnseiten der Treppenaugen im Bereich der Geschossdecken und Zwischenpodeste, Abdeckung mit Alu-Blechwinkel 140 x 70 x 3 mm, pulverbeschichtet nach Angabe Arch., unsichtbar befestigt, Winkellänge 30 cm
Menge: 9,000 St

#### Bereich 1.4 Gitterrostabdeckungen

**1.4.10 Gitterrost Lichtschachtabdeck. L 2500 mm B 1300 mm 30/10mm Tragstab-B 3 mm H 90 mm Stahl**
*** EP-Aufgliederung gefordert
STLB-Bau 2025-04 031
Gitterrost, als Lichtschachtabdeckung, Schweißpressrost,
Länge Gitterrost/Blech '2500' mm,
Breite Gitterrost/Blech '1300' mm, Maschenweite 30/10 mm,
Querschnittsbreite Tragstab '3' mm,
Querschnittshöhe Tragstab '90' mm,
Querschnittsbreite Füllstab '3' mm,
Querschnittshöhe Füllstab '40' mm, Tragstäbe in Querrichtung, aus Stahl S235J2 DIN EN 10025-2, Werkstoff-Nr 1.0117 (Blech), Korrosionsschutz durch Feuerverzinkung DIN EN ISO 1461, sichern gegen Herausheben, mit Winkelzarge, mit Schrauben und Laschen befestigen, Befestigungsuntergrund Beton, Ausführung gemäß Zeichnung und Einzelbeschreibung,
Zeichnungs-Nr 'D 5 3 1 1 3 A A 1 E G A 3 0 0 _ D E 5 2 3 - 2 E'

Einzelbeschreibungs-Nr 'Gitterrost 30/10 verzinkt:
Belastung LKW (SLW30) als wandernde Verkehrslast: 16,7 kN/m² Abdeckung der Lichtschächte an der Achse 0 RC3 gesichtert n. DIN EN 1627 z.B. mit Sicherungskette mit
Schutzrohr mittels Schwerlast-dübel am Beton angebracht

QR-Auflagerrahmen, 4 seitig:
QR 50 x 50, verzinkt

L-Winkel-Zarge, 4 seitig:
L-Winkel 120/80/8 verzinkt, gem. statischen Erfordernissen, in Epoxymörtel versetzt'
.
Menge: 3,000 St
Leistungsbereichkatalog: 031

**1.4.20 Gitterrost Lichtschachtabdeck. L 2500 mm B 1300 mm 30/10mm Tragstab-B 3 mm H 90 mm Stahl**
*** EP-Aufgliederung gefordert
STLB-Bau 2025-04 031
Gitterrost, als Lichtschachtabdeckung, Schweißpressrost,
Länge Gitterrost/Blech '2500' mm,
Breite Gitterrost/Blech '1300' mm, Maschenweite 30/10 mm,
Querschnittsbreite Tragstab '3' mm,
Querschnittshöhe Tragstab '90' mm,
Querschnittsbreite Füllstab '3' mm,
Querschnittshöhe Füllstab '40' mm, Tragstäbe in Querrichtung, aus Stahl S235J2 DIN EN 10025-2, Werkstoff-Nr 1.0117 (Blech), Korrosionsschutz durch Feuerverzinkung DIN EN ISO 1461, sichern gegen Herausheben, mit Winkelzarge, mit Schrauben und Laschen befestigen, Befestigungsuntergrund Beton, Ausführung gemäß Zeichnung und Einzelbeschreibung,
Zeichnungs-Nr 'D 5 3 1 1 3 A A 1 E G A 3 0 0 _ D E 5 2 6 - 2 A'

Einzelbeschreibungs-Nr 'Gitterrost 30/10 verzinkt:
Belastung LKW (SLW30) als wandernde Verkehrslast: 16,7 kN/m² Abdeckung der Lichtschächte an der Achse 0 RC3 gesichtert n. DIN EN 1627 z.B. mit Sicherungskette mit
Schutzrohr mittels Schwerlast-dübel am Beton angebracht

QR-Auflagerrahmen, 4 seitig:
QR 50 x 50, verzinkt

L-Winkel-Zarge, 4 seitig:
L-Winkel 120/80/8 verzinkt, gem. statischen Erfordernissen, in Epoxymörtel versetzt'
.
Menge: 5,000 St
Leistungsbereichkatalog: 031

**1.4.30 Gitterrost Bodenöffnungsabdeckung L 1500 mm B 1500 mm 30/30mm Tragstab-B 3 mm H 90 mm Stahl**
*** EP-Aufgliederung gefordert
STLB-Bau 2025-04 031
Gitterrost, als Bodenöffnungsabdeckung, Schweißpressrost,
Länge Gitterrost/Blech '1500' mm,
Breite Gitterrost/Blech '1500' mm, Maschenweite 30/30 mm,
Querschnittsbreite Tragstab '3' mm,
Querschnittshöhe Tragstab '90' mm,
Querschnittsbreite Füllstab '3' mm,
Querschnittshöhe Füllstab '40' mm, Tragstäbe in Querrichtung, aus Stahl S235J2 DIN EN 10025-2, Werkstoff-Nr 1.0117 (Blech), Korrosionsschutz durch Feuerverzinkung DIN EN ISO 1461, mit Winkelzarge, mit Schrauben und Laschen befestigen, Befestigungsuntergrund Beton, Ausführung gemäß Zeichnung und Einzelbeschreibung,
Zeichnungs-Nr 'D 5 3 1 1 3 A A 1 U 2 A 3 0 0 _ D E 5 2 1 - 2 B'

Einzelbeschreibungs-Nr 'Gitterrost 30/30 verzinkt:
Verkehrslast: 5 kN/m² Abdeckung der Lichtschächte Pumpenschachtabdeckung

L-Winkel-Auflager, 4 seitig:
L-Winkel 120/12/8 verzinkt, gem. statischen Erfordernissen, mit Edelstahldistanzblech innenseitig an die Schachtwand montiert

Riffelblechabdeckung, feuerverzinkt, herausnehmbar, mehrteilig d = 4mm als Abdeckung auf tragenden Giterrost.'
.
Menge: 2,000 St
Leistungsbereichkatalog: 031

**1.4.40 Gitterrost Lichtschachtabdeck. L 4700 mm B 450 mm 30/10mm Tragstab-B 3 mm H 90 mm Stahl**
*** EP-Aufgliederung gefordert
Gitterrost, als Lichtschachtabdeckung, Schweißpressrost,
Länge Gitterrost/Blech '4700' mm,
Breite Gitterrost/Blech '450' mm, Maschenweite 30/10 mm,
Querschnittsbreite Tragstab '3' mm,
Querschnittshöhe Tragstab '90' mm,
Querschnittsbreite Füllstab '3' mm,
Querschnittshöhe Füllstab '40' mm, Tragstäbe in Querrichtung,
aus Stahl S235J2 DIN EN 10025-2, Werkstoff-Nr 1.0117 (Blech), Korrosionsschutz durch Feuerverzinkung DIN EN ISO 1461, sichern gegen Herausheben, mit Winkelzarge, mit Schrauben und Laschen befestigen, Befestigungsuntergrund Beton, Ausführung gemäß Einzelbeschreibung,
Einzelbeschreibungs-Nr
Gitterrost 30/10 verzinkt:
mit Sicherungskette mit
Schutzrohr mittels Schwerlast-dübel am Beton angebracht

L-Winkel 120/80/8 verzinkt, 3 seitig gem. statischen Erfordernissen, eine Längsseite Länge 4,70 m mit tragenden, freispannenden IPE 120 verzinkt als Auflager der Gitterroste nach statischen Angaben vor der Gebäudewand montiert

engmaschiges Edelstahlgewebe 6 x 6 mm unter derm Gitterrost
.
Menge: 2,500 m2

**1.4.50 Gitterrost Lichtschachtabdeck. L 10700 mm B 450 mm 30/10mm Tragstab-B 3 mm H 90 mm Stahl**
*** EP-Aufgliederung gefordert
Gitterrost, als Lichtschachtabdeckung, Schweißpressrost,
Länge Gitterrost/Blech '10700' mm,
Breite Gitterrost/Blech '450' mm, Maschenweite 30/10 mm,
Querschnittsbreite Tragstab '3' mm,
Querschnittshöhe Tragstab '90' mm,
Querschnittsbreite Füllstab '3' mm,
Querschnittshöhe Füllstab '40' mm, Tragstäbe in Querrichtung,
aus Stahl S235J2 DIN EN 10025-2, Werkstoff-Nr 1.0117 (Blech), Korrosionsschutz durch Feuerverzinkung DIN EN ISO 1461, sichern gegen Herausheben, mit Winkelzarge, mit Schrauben und Laschen befestigen, Befestigungsuntergrund Beton, Ausführung gemäß Einzelbeschreibung,
Einzelbeschreibungs-Nr
Gitterrost 30/10 verzinkt:
mit Sicherungskette mit
Schutzrohr mittels Schwerlast-dübel am Beton angebracht

L-Winkel 120/80/8 verzinkt, 3 seitig gem. statischen Erfordernissen, eine Längsseite Länge 10,70 m mit tragenden, freispannenden IPE 120 verzinkt als Auflager der Gitterroste nach statischen Angaben vor der Gebäudewand montiert

engmaschiges Edelstahögewebe 6 x 6 mm unter derm Gitterrost
.
Menge: 5,000 m2

**1.4.60 Gitterrost Lichtschachtabdeck. L 13300 mm B 450 mm 30/10mm Tragstab-B 3 mm H 90 mm Stahl**
*** EP-Aufgliederung gefordert
Gitterrost, als Lichtschachtabdeckung, Schweißpressrost,
Länge Gitterrost/Blech '13300' mm,
Breite Gitterrost/Blech '450' mm, Maschenweite 30/10 mm,
Querschnittsbreite Tragstab '3' mm,
Querschnittshöhe Tragstab '90' mm,
Querschnittsbreite Füllstab '3' mm,
Querschnittshöhe Füllstab '40' mm, Tragstäbe in Querrichtung,
aus Stahl S235J2 DIN EN 10025-2, Werkstoff-Nr 1.0117 (Blech), Korrosionsschutz durch Feuerverzinkung DIN EN ISO 1461, sichern gegen Herausheben, mit Winkelzarge, mit Schrauben und Laschen befestigen, Befestigungsuntergrund Beton, Ausführung gemäß Einzelbeschreibung,
Einzelbeschreibungs-Nr
Gitterrost 30/10 verzinkt:
mit Sicherungskette mit
Schutzrohr mittels Schwerlast-dübel am Beton angebracht

L-Winkel 120/80/8 verzinkt, 3 seitig gem. statischen Erfordernissen, eine Längsseite Länge 13,30 m mit tragenden, freispannenden IPE 120 verzinkt als Auflager der Gitterroste nach statischen Angaben vor der Gebäudewand montiert

engmaschiges Edelstahlgewebe 6 x 6 mm unter derm Gitterrost
.
Menge: 6,000 m2

**1.4.70 Gitterrost Lichtschachtabdeck. L 6700 mm B 450 mm 30/10mm Tragstab-B 3 mm H 90 mm Stahl**
*** EP-Aufgliederung gefordert
Gitterrost, als Lichtschachtabdeckung, Schweißpressrost,
Länge Gitterrost/Blech '6700' mm,
Breite Gitterrost/Blech '450' mm, Maschenweite 30/10 mm,
Querschnittsbreite Tragstab '3' mm,
Querschnittshöhe Tragstab '90' mm,
Querschnittsbreite Füllstab '3' mm,
Querschnittshöhe Füllstab '40' mm, Tragstäbe in Querrichtung,
aus Stahl S235J2 DIN EN 10025-2, Werkstoff-Nr 1.0117 (Blech), Korrosionsschutz durch Feuerverzinkung DIN EN ISO 1461, sichern gegen Herausheben, mit Winkelzarge, mit Schrauben und Laschen befestigen, Befestigungsuntergrund Beton, Ausführung gemäß Einzelbeschreibung,
Einzelbeschreibungs-Nr
Gitterrost 30/10 verzinkt:
mit Sicherungskette mit
Schutzrohr mittels Schwerlast-dübel am Beton angebracht

L-Winkel 120/80/8 verzinkt, 3 seitig gem. statischen Erfordernissen,, eine Längsseite Länge 6,70 m mit tragenden, freispannenden IPE 120 verzinkt als Auflager der Gitterroste nach statischen Angaben vor der Gebäudewand montiert

engmaschiges Edelstahlgewebe 6 x 6 mm unter derm Gitterrost
.
Menge: 3,000 m2

#### Bereich 1.5 Technikeinhausung, Dach

**1.5.10 QR 80 x 80 x 4, Fussplatte**
Stahlstütze mit Fussplatte QR 80 x 80 x 4, feuerverzinkt,
als Unterkonstruktion für die Einhausung,
Pulverbeschichte RAL 9005

Stütze:  QR 80 x 80 x 4
Höhe:  h ca. 2200 mm
Fussplatte (Stossplatte):b/l ca. 200/200 mm, 4 Bohrungen

Stossverbindung mit Stützenfuss aus Vorpos. herstellen,
inkl. aller nichtrostenden Befestigungs- und Verbindungsmittel montieren nach Vorgabe Statik,

Ausführung gemäß Zeichnung,
Zeichnungs-Nr
D 5 3 1 1 3 A A X D G A 3 0 0 _ D E 1 1 0 - 2 B
Menge: 16,000 St

**1.5.20 Quadratrohr 60x60x4 mm, horizontal**
Quadratrohr 60 x 60 x 4, feuerverzinkt,
als horizontale Unterkonstruktion für die Einhausung,
Pulverbeschichte RAL 9005

Quadratrohr: 60 x 60 x 4 mm

inkl. Bohrungen und nichtrostendem Befestigungsmittel auf UK Stahlstütze QR 80 x 80 x 4 aus Vorpos. montieren nach Vorgabe Statik,

Ausführung gemäß Zeichnung,
Zeichnungs-Nr
D 5 3 1 1 3 A A X D G A 3 0 0 _ D E 1 1 0 - 2 B
Menge: 109,500 m

**1.5.30 Tragsäulen, Quadratrohr 60x60x4 mm, vertikal**
Quadratrohr 60 x 60 x 4, feuerverzinkt,
als vertikale Unterkonstruktion für die Einhausung,
Pulverbeschichte RAL 9005

Quadratrohr: 60 x 60 x 4 mm
Höhe:  h ca. 2000 mm

inkl. Bohrungen und nichtrostendem Befestigungsmittel auf UK  QR 60 x 60 x 4 aus Vorpos. montieren nach Vorgabe Statik, inkl. Lamellenhaltern im System der Außenlamellen, Halter Pulverbeschichte RAL 9005, Achsabstand 1,15 bis 1,25 m

Ausführung gemäß Zeichnung,
Zeichnungs-Nr
D 5 3 1 1 3 A A X D G A 3 0 0 _ D E 1 1 0 - 2 B
Menge: 35,000 St

**1.5.40 Z-Lamellen**
Schwere Baureihe, Z-Lamelle, Blechstärke 2mm, gem. stat.Erf.
minimal überlappend montiert
Ausladung 91 mm, Abgewickelte Länge ca. 17,5 cm
Lamellenabstand: 120,0mm
Montage: Lamelle auf Tragsäule
Tragsäule bestückt mit Halter
Rastermaß der Tragsäule 1ca. 200mm
Feldhöhe: 2300 mm
Lamellen und Tragsäulen abgelängt, lose geliefert.
Jede Lamelle ist gegen seitlichen Verschub durch
Schrauben oder Nieten zu fixieren.
inkl. Zuschnitt (90°) nach Maßangabe
an Ecken auf Gehrung zusammengefügt

Verblechungen/ Kantteile/UK usw bauseits

Oberfläche: pulverbeschichtet, seidenglänzend, RAL 9005
Menge: 84,000 m²

**1.5.50 Außenecke, Z-Lamelle**
Außenecke der Z-Lamelle als Gehrungsstoß,
alle Verschraubungen in Edelstahl,
Farbe RAL 9005
Menge: 68,000 St

#### Bereich 1.6 Sonstiges

**1.6.10 Abstellwinkel Stahlblech 250 / 100 / 5 mm, Länge 1180 mm**
Abstellwinkeln aus verzinktem Stahlblech.

Zur Abstellung von Estrich
Bodenaufbau 150 mm.
Maßgerechte Montage gem. Planung auf dem Rohboden.

Einfach gekantet, 250 / 100 / 5 mm.
Länge: 1180 mm
Obere Schnittkante entgratet und geschliffen, pulverbeschichtet RAL 9005

Der Winkel ist fluchtrecht und horizontal ausgerichtet zu montieren, gedübelt auf Stahlbetondecke mit Unterfütterung und Unterlegplatten zum Ausgleich der Rohbautoleranzen von ca. 10 mm.
Menge: 10,000 m

**1.6.20 Wetterschutzgitter B 1650 mm H 1200 mm Alu Stäbe waager. Abst. 8cm besch pulverbesch**
*** EP-Aufgliederung gefordert
STLB-Bau 2025-04 031
Wetterschutzgitter,
Breite '1650' mm,
Höhe '1200' mm, aus Aluminium, Stäbe waagerecht, Stababstand 8 cm, Stab-Profil Z, als Walzprofil, Stabquerschnitt Breite 8 mm, Stabquerschnitt Höhe 8 mm,
Dicke Stab '3' mm, geschraubt, Oberfläche beschichtet, mit Pulverbeschichtung, Befestigungsuntergrund Beton, Arbeitshöhe des Montageortes bis 3,5 m über der Standfläche des hierfür erforderlichen Gerüstes, Ausführung gemäß Zeichnung und Einzelbeschreibung,
Zeichnungs-Nr 'D 5 3 1 1 3 A A 1 U 2 A 3 0 0 _ D E 5 2 2 - 2 A'

Einzelbeschreibungs-Nr 'Wetterschutzgitter Aluminium, Farbe
RAL n.A.ARC, reversibel/öffenbar mit Kleintierschutz

fr. Querschnitt 0,8m²

Inkl. RR 80 / 40, Länge 165 mm, feuerverzinkt, als Auswechselung unterhalb der TGA-Leistungsführung als Montagekonstruktion für das Lüftungsgitter'
.
Menge: 1,000 St
Leistungsbereichkatalog: 031

**1.6.30 Wetterschutzgitter B 1650 mm H 1200 mm Alu Stäbe waager. Abst. 8cm besch pulverbesch**
*** EP-Aufgliederung gefordert
STLB-Bau 2025-04 031
Wetterschutzgitter,
Breite '1650' mm,
Höhe '1200' mm, aus Aluminium, Stäbe waagerecht, Stababstand 8 cm, Stab-Profil Z, als Walzprofil, Stabquerschnitt Breite 8 mm, Stabquerschnitt Höhe 8 mm,
Dicke Stab '3' mm, geschraubt, Oberfläche beschichtet, mit Pulverbeschichtung, Befestigungsuntergrund Beton, Arbeitshöhe des Montageortes bis 3,5 m über der Standfläche des hierfür erforderlichen Gerüstes, Ausführung gemäß Zeichnung und Einzelbeschreibung,
Zeichnungs-Nr 'D 5 3 1 1 3 A A 1 U 2 A 3 0 0 _ D E 5 2 2 - 2 A'

Einzelbeschreibungs-Nr 'Wetterschutzgitter Aluminium, Farbe
RAL n.A.ARC, reversibel/öffenbar mit Kleintierschutz

fr. Querschnitt 0,8m²'
.
Menge: 16,000 St
Leistungsbereichkatalog: 031

**1.6.40 Geländer Füllung Stäbe Gurte, außen**
*** EP-Aufgliederung gefordert
Geländer, mit Füllung, aus Stäben und Gurten,im Außenbereich, horizontale Nutzlast DIN EN 1991-1-1, 1 kN/m, Befestigungsuntergrund Beton, gerader Lauf, 2-läufig, vollständig feuerverzinkt

Außengeländer mit Ober- und Untergurt aus Flachstählen mit vertikalen und diagonalen Füllstäben.
Ausbildung nach statischer und konstruktiver Erfordernis.
Geländer im Außenbereich vollständig feuerzinkt geeignet für eine bauseitige Nasslackierung.
Montagestöße, Schweißnähte und -punkte sauber verspachtelt und plangeschliffen. Bei gepunkteten Schweißnähten sind die dazwischenliegenden Hohlstellen komplett zu verschließen, zu verspachteln und planzuschleifen.
Alle Konstruktionsstöße werden mittels Gehrungsschnitten ausgeführt.
Alle Schraubverbindungen erfolgen mittels Senkkopfschrauben und sind nach Montage zu verspachteln und planzuschleifen.

Geländer, bestehend aus:
Obergurt aus Flachstahl 80 / 12 mm
Untergurt aus Flachstahl 60 / 10 mm.
Vertikale Geländerstäbe: 60 / 10 mm, Achsabstand ca. 135 mm,
Diagonale Geländerstäbe: 60 / 10 mm verbinden den Fusspunkt einer vertikalen Geländerstabs mit dem Kopfpunkt des folgen vertikalen Geländerstabs, vertikale und diagonale
erster und letzter vertikal Stab als L-Wuinkel 60 / 60 / 10
Geländer Befestigung mittels 4 Stk L-Winkel 70 / 70 / 8 und gedübelten Senkkopfschrauben in Ortbeton.

Höhe Geländerkonstruktion vertikal gemessen: 900 mm.

Höhe Geländerkonstruktion von OKFFB bis OK Obergurt:
1000 mm.
Ausführung gemäß Zeichnung,
Zeichnungs-Nr
D 5 3 1 1 3 A A 1 E G A 3 0 0 _ D E 5 2 5 - 2 B

BNB-Anforderung Korrosionsschutzbeschichtung (falls verwendet):

VOC < 140 g/l
Menge: 4,000 m

**1.6.50 Verblechung Gebäudetrennfuge**
Verblechung der Gebäutrennfuge zur Villa Scheidgen im Bereich der Türleibung zur Abdeckung der Trennwandplatte, Abdeckung mit Blechwinkel 170 x 50 x 3 mm, pulverbeschichtet nach Angabe Arch., unsichtbar befestigt, Türhöhe = 2,255 m Türbreite 1,20 m, inkl, anlegen von 2 90° Echausbildungen.
Menge: 2,000 St

**1.6.60 Anfahrschutz Außenbereich Stahl verz besch Durchm. 101,6mm L 1000 mm 3Pf./Kons. L 400 mm Pfostenabst. 1000mm Durchm. 101,6mm**
*** EP-Aufgliederung gefordert
Anfahrschutz, im Außenbereich, Befestigung an Beton-FT-Fundament, Konstruktion besteht aus einem Werkstoff, Anfahrschutz aus Stahl, S235J2 DIN EN 10025-2, Werkstoff-Nr 1.0117, feuerverzinkt DIN EN ISO 1461 und beschichtet, aus Rundprofil, Durchmesser 139 mm,
abgewickelte Rohrlänge ca. '5300' mm, mit 4 90° Krümmungen
und einer T-Rohranschluss, Befestigung mit 3 Fußplatte, 420 x 420 x 34 mm, auf vorh. Fundament, Ausführung gemäß Zeichnung und Einzelbeschreibung,
Zeichnungs-Nr
D 5 3 1 1 3 A A 1 E G A 3 0 0 _ D E 1 2 8 - 2 B

Einzelbeschreibungs-Nr
U-Anprallschutz, 100 kN Anpralllast, h=125mm, 3 Fuß aus Stahl Rundrohr Ø139mm, Stärke 12,5mm, "UForm",
komplett mit 3 vertikalen Füßen und Ankerplatten 420x420x35mm, Oberfläche grundiert,
hochwertige Lackierung, pulverbeschichtet aus Polyester, Farbe schwarz mit silbernen Streifen
Inkl. U-förmiges Betonfertigteilfundament mit Löchern für Durchsteckbewehrung n. Erf., n.Ang. Statik und Bautenschutzmatte zum Schutz der bauseitgen Abdichtung
.
Menge: 1,000 St

### Titel 2 Bauteil AA2

#### Bereich 2.1 Baustelleinrichtung

*Hinweis: Hinweise zum Titel Baustelleneinrichtung*
Hinweise zum Titel Baustelleneinrichtung

1. Allgemeines

Die übergeordnete Baustelleneinrichtung wird vom Baustellenlogistiker des AG errichtet und betrieben.  Baustellenzugänge erfolgen durch das zentrale Drehkreuz mit Anwesenheitserfassung, Ein- und Ausfahrten sind ebenso festgelegt. Sanitärcontainer für das auf der Baustelle tätige Personal sind Teil der übergeordneten BE. Alle weiteren Einrichtungen, wie Tagesunterkünfte, Büro-, Materialcontainer sind vom AN bei dem Logistiker anzumieten und werden vom Logistiker aufgestellt.

Die Baustelleneinrichtung (BE) besteht aus An- und Abtransport, Montage und Vorhaltung aller für die Bauausführung erforderlichen Geräte, Werkzeuge, Bohlenwege, Zufahrten, Maschinen, Kräne, Hebezeuge, Kompressoren, Aufzüge sowie den Förderwegen für Leistungen des Auftragnehmers. Der erforderliche Geräteeinsatz ist dem Anbieter, dem Baugelände entsprechend, überlassen.

Mit dem Rückbau der BE sind die Bereiche in ihren ursprünglichen Zustand vor Beginn der Leistung zurückzuversetzen.

Vor Baubeginn, spätestens jedoch 14 Tage nach Beauftragung, ist ein detaillierter Baustelleneinrichtungsplan auf Grundlage der bestehenden Bauphasenplanung zu erstellen und der Bauleitung des Auftraggebers zur Freigabe vorzulegen.

Es ist Sache des Auftragnehmers, für eine in allen Punkten genehmigungs- und funktionsfähige Baustelleneinrichtung zu sorgen. Im Zuge des Baufortschritts sind besonders die Bauzustände bei der Planung der Baustelleneinrichtung zu berücksichtigen. Dies ist Sache des Auftragnehmers. Die Arbeiten an Dach und Fassade werden bereits frühzeitig begonnen. Hinsichtlich der Standorte von Gerüsten und Treppentürmen ist eine Abstimmung der Projektbeteiligten erforderlich.

Eine Freigabe muss schriftlich erfolgen. Die Baustelle ist stets sauber und aufgeräumt zu halten. Die Geräte und Gerüste müssen ständig den geltenden Regelwerken entsprechen. Lärm, Schmutz und Staub sind durch geeignete Schutzmaßnahmen zu begrenzen.

2. Übergeordnete Baustelleneinrichtung

Der AG stellt Bauwasser und Baustrom bereit. Anpassungen und Erweiterungen erfolgen durch den Baulogistiker.

2.1 Baustelleneinrichtungsplan

In den vom AN auf Grundlage der vom AG übergebenen übergeordneten Bauphasenplanung der Gesamtmaßnahme zu erstellenden Baustelleneinrichtungsplan sind aufzunehmen:
- Sämtliche Einrichtungen, wie z. B. Kranstandpunkte, Tagesunterkünfte, Sanitäreinrichtungen, usw. (maßstäblich)
- Zufahrten und Abfahrten
- Darstellung der Veränderung der BE, wie z. B. Zufahrten innerhalb unterschiedlicher Bauphasen (Bauphasenpläne).

2.2 Baustrom / Bauwasser
Der Auftraggeber stellt Anschlussmöglichkeiten für Baustrom und -wasser bereit. Die Nutzung der Medien ist für den AN kostenlos. Die Zuleitung zur Baustelle wird durch den vom AG beauftragten Logistiker bewerkstelligt, die Weiterleitung von den bereitgestellten Übergabepunkten zu den Arbeitsbereichen ist Sache des AN. Die Anschlussstellen und Leitungen sind vom AN zu schützen, insbesondere Übergabepunkt und Wasserleitung gegen Frost, z. B. durch provisorische Dämmung oder Einhausung. Sämtliche dafür anfallenden Kosten sind in die vorgegebenen Positionen des Leistungsverzeichnisses einzurechnen.

3. Sicherheitsmaßnahmen / Schutzvorrichtungen
Alle Sicherheitsmaßnahmen der Baustelleneinrichtung, wie Beschilderung, Wink- und Warndienst, Abdeckungen und Absperrungen, Schutzvorrichtungen sind entsprechend den Unfallverhütungstechnischen Vorschriften vorzusehen, ggf. mehrmals täglich und nach Aufforderung der Bauleitung zu kontrollieren und zu unterhalten. Über die Beschaffenheit und die ggf. erforderlichen Maßnahmen zur Ausbesserung ist ein Protokoll anzufertigen. Die hieraus entstehenden Kosten sind einzukalkulieren.

4. Lagerflächen / Container

Das Flächenmanagement hat in Abstimmung mit dem AG bzw. dessen Logistiker zu erfolgen. Meldet dieser einen Bedarf an Arbeits- und Rüstflächen für Fremd- oder Folgegewerken an, so sind diese Bereiche unentgeltlich innerhalb einer Woche zu räumen. Unterlässt der AN dies, so erfolgt die kostenpflichtige Räumung und Entsorgung durch den AG auf Kosten des jeweiligen AN.
Die Materiallagerung auf Decken kann nur in Abstimmung mit dem Tragwerksplaner unter Berücksichtigung der Lastpläne erfolgen. Gegebenenfalls sind, falls diese im geplanten Bauablauf nicht hinderlich für Folgegewerke sind, Unterstützungsmaßnahmen zu ergreifen.

5. Bauzeit

Soweit in Positionen Vorhaltezeiten bis oder über das Ende der durchzuführenden Arbeiten hinaus festgelegt sind, bedeutet Ende der Leistungserbringung = förmliche Abnahme durch den Auftraggeber.

6. Sonstiges

Alle über die im LV genannten Positionen hinausgehenden Leistungen, wie etwa die Einrichtung von provisorischen Baustraßen, Bautreppen zu allen Geschossen, sind in die Grundposition Baustelleneinrichtung einzurechnen.

7. Bauverkehr

Der Auftragnehmer ist verpflichtet, auf den durch den Bauverkehr beanspruchten öffentlichen und privaten Straßen einschließlich der Gehwege jegliche Beschädigungen oder Verschmutzungen durch eigene Fahrzeuge oder Fahrzeuge seiner Lieferanten zu vermeiden bzw. unverzüglich zu beseitigen. Auf eine sinnvolle durch den Auftragnehmer durchzuführende Beweissicherung zu Beginn der BE wird hingewiesen. Die Beweissicherung findet nur Berücksichtigung, wenn die Unterlagen spätestens eine Woche nach Arbeitsbeginn der BL übergeben werden. Den in seiner Obhut stehenden Baustellenverkehr, insbesondere an Ein- und Ausfahrten, hat der Auftragnehmer unter Beachtung der Straßenverkehrsvorschriften eigenverantwortlich zu regeln.

**2.1.10 Baustelle einrichten**
*** EP-Aufgliederung gefordert
STLB-Bau 2024-10 000
Baustelle für sämtliche, in der Leistungsbeschreibung aufgeführten Leistungen einrichten.
Menge: 1,000 St
Leistungsbereichkatalog: 000

**2.1.20 Aufbauen fahrbares Gerüst Stahlrohr 1,5kN/m2 1Lage H 2m**
*** EP-Aufgliederung gefordert
STLB-Bau 2024-10 001
Aufbauen fahrbares Gerüst,
Stahlrohrkupplungsgerüst DIN 4420-3, Lastklasse 2 (1,5 kN/m2), eine genutzte Gerüstlage, Höhe der obersten Gerüstlage 2 m, im Gebäude.
Menge: 2,000 St
Leistungsbereichkatalog: 001

**2.1.30 Seitenschutz Geländer Zwischenholm Stahlrohr aufbauen entfernen Treppenlauf -podest**
*** EP-Aufgliederung gefordert
*** Leitbeschreibung
STLB-Bau 2025-04 000
Seitenschutz DIN 4420-1 und DIN EN 12811-1 bestehend aus Geländer, Zwischenholm und Bordbrett, aus Stahlrohr, aufbauen und entfernen, an Treppenläufen und -podesten, aus Beton, Ausführung gemäß Einzelbeschreibung,
Einzelbeschreibungs-Nr 'BNB-Anforderung Korrosionsschutzbeschichtung (falls verwendet):
VOC < 140 g/l'
.
Menge: 45,000 m
Leistungsbereichkatalog: 000
*Unterbeschreibung 1 Schutzgeländer an freiliegenden Treppenläufen und Podesten*
Liefern, Montieren und Vorhalten von Schutzgeländern an freiliegenden Treppenläufen und Podesten mit mehr als 1 m Absturzhöhe. Die Befestigung der Schutzgeländerpfosten erfolgt an den Futterstücken der späteren Geländerbefestigung.

Im Bereich der Treppenläufe ist der Seitenschutz mit einem Geländer- und einem Zwischenholm mit einer Bretthöhe von 15 cm und Brettstärke von 3 cm nach DIN 4074 S10 herzustellen.
Im Bereich von vertikalen Deckenkanten ist zusätzlich zum Geländer und Zwischenholm ein Bordbrett mit einer Bretthöhe von 15 cm und Brettstärke von 3 cm vorzusehen.
Geländer- und Zwischenholm sind gegen unbeabsichtigtes Lösen, das Bordbrett gegen Kippen zu sichern. Ohne statischen Nachweis dürfen als Geländer- und Zwischenholm
verwendet werden:
- bei einem Pfostenabstand bis 2,00 m Bretter mit Mindestquerschnitt 15 x 3 cm,
- Bordbretter müssen den Belag um mindestens 15 cm überragen. Mindestdicke: 3 cm.
- Im Zuge der Betonwerksteinarbeiten sind die Bordbretter zu demontieren und nach Fertigstellung wieder zu montieren.

Grundstandzeit: 4 Wochen

Nach Abschluss der Arbeiten sind die Schutzgeländer zu demontieren und zu entsorgen.

**2.1.40 Zusätzliche Vorhaltung Schutzgeländer**
Zusätzliche Vorhaltung der Schutzgeländer über die vorgegebene Standzeit hinaus, als Wochenpauschale je m Schutzgeländer.
Menge: 180,000 mWo

#### Bereich 2.2 Werkplanung, statischer Nachweis

**2.2.10 Vorlage einer prüffähigen und aussagekräftigen Werkplanung**
Vorlage einer prüffähigen und aussagekräftigen Werkplanung und Vorlage von zugehörigen Nachweisen, inkl. techn. Bearbeitung, bezogen auf die zu verwendenden Fabrikate, Produkte und Systeme. Die techn. Bearbeitung umfasst alle notwendigen Unterlagen, die zur Beurteilung, zur Prüfung und Freigabe bzw. zur Abnahme von Leistungen erforderlich sind.
Aus den Darstellungen müssen Konstruktion, Maße, Einbau, Befestigung und Bauanschlüsse der Bauteile sowie die Einbaufolge erkennbar sein (DIN 18360, Zif.3.1.1.3).

Außerdem müssen angegeben werden: Maßstäbe, Baustoffe, Verbindungsmittel und Hinweise auf zugehörige Zeichnungen. Auch Vermerke über Änderungen sind erforderlichenfalls mitzuliefern.

Statische Nachweise sind als typengeprüfte Statik oder als Einzelbauteilnachweis vorzulegen. Die termingerechte Vorlage der Unterlagen richtet sich nach der Notwendigkeit der zeitlichen Erfordernisse. Für die Prüfung und Freigabe steht dem AG / Architekt zwei Kalenderwochen zu. Die Vorlage der Werkplanung ist in den Bauablaufplan aufzunehmen, so dass rechtzeitig Abhängigkeiten der Planung von der Ausführung erkennbar werden.

Die Kosten für die Prüfstatik werden vom AG getragen, jedoch nicht für vom AN verursachte Nachprüfungen, Detailprüfungen und Sonderlösungen.
Menge: 1,000 St

#### Bereich 2.3 Treppengeländer

**2.3.10 Schutzgeländer an freiliegenden Treppenläufen und Podesten**
Liefern, Montieren und Vorhalten von Schutzgeländern an freiliegenden Treppenläufen und Podesten mit mehr als 1 m Absturzhöhe. Die Befestigung der Schutzgeländerpfosten erfolgt an den Futterstücken der späteren Geländerbefestigung.

Im Bereich der Treppenläufe ist der Seitenschutz mit einem Geländer- und einem Zwischenholm mit einer Bretthöhe von 15 cm und Brettstärke von 3 cm nach DIN 4074 S10 herzustellen.
Im Bereich von vertikalen Deckenkanten ist zusätzlich zum Geländer und Zwischenholm ein Bordbrett mit einer Bretthöhe von 15 cm und Brettstärke von 3 cm vorzusehen.
Geländer- und Zwischenholm sind gegen unbeabsichtigtes Lösen, das Bordbrett gegen Kippen zu sichern. Ohne statischen Nachweis dürfen als Geländer- und Zwischenholm
verwendet werden:
- bei einem Pfostenabstand bis 2,00 m Bretter mit Mindestquerschnitt 15 x 3 cm,
- Bordbretter müssen den Belag um mindestens 15 cm überragen. Mindestdicke: 3 cm.
- Im Zuge der Betonwerksteinarbeiten sind die Bordbretter zu demontieren und nach Fertigstellung wieder zu montieren.

Grundstandzeit: 4 Wochen

Nach Abschluss der Arbeiten sind die Schutzgeländer zu demontieren und zu entsorgen.

BNB-Anforderung Korrosionsschutzbeschichtung (falls verwendet):

VOC < 140 g/l
Menge: 45,000 m

**2.3.20 Zusätzliche Vorhaltung Schutzgeländer**
Zusätzliche Vorhaltung der Schutzgeländer, wie in der Position 02.03.0010 beschrieben, über die vorgegebene Standzeit hinaus, als Wochenpauschale je m Schutzgeländer.
Menge: 180,000 mWo

**2.3.30 Muster Treppengeländer**
Für die nachfolgenden Treppengeländer ist ein Muster in Breite von 1,26 m mit allen Bauteilen im Treppenauge zu erstellen.
Montage exemplarisch vor Ort an einem Treppenlauf. Inkl. Rückbau und Entsorgung.
Menge: 1,000 St

**2.3.40 T1 Geländer Füllung Stäbe Gurte Handlauf Stahl niro Durchm. 30mm**
*** EP-Aufgliederung gefordert
Geländer, mit Füllung, aus Stäben und Gurten, für Treppe, im Innenbereich, horizontale Nutzlast DIN EN 1991-1-1, 1 kN/m, Befestigungsuntergrund Beton, gerader Lauf, 2-läufig, Einzelteile bestehen aus unterschiedlichen Werkstoffen,

Treppengeländer innenseitig fortlaufend im Treppenauge.
Umlaufender ununterbrochener Handlauf aus Edelstahl Mit Ober- und Untergurt aus Flachstählen mit vertikalen und diagonalen Füllstäben.
Ausbildung nach statischer und konstruktiver Erfordernis.
Stahltreppengeländer im Innenbereich, Korrosionsschutz für die gesamte Stahlkonstruktion. Alle Stahlteile sind grundiert zu liefern für eine bauseitige Nasslackierung.
Montagestöße, Schweißnähte und -punkte sauber verspachtelt und plangeschliffen. Bei gepunkteten Schweißnähten sind die dazwischenliegenden Hohlstellen komplett zu verschließen, zu verspachteln und planzuschleifen.
Alle Konstruktionsstöße werden mittels Gehrungsschnitten ausgeführt.
Alle Schraubverbindungen erfolgen mittels Senkkopfschrauben und sind nach Montage zu verspachteln und planzuschleifen.
.
Bauseitige Treppenkonstruktion:
10-geradläufige Treppe mit Zwischenpodesten. Treppenläufe aus Betonfertigteilen, Haupt- und Zwischenpodeste aus Ortbeton. Treppe über 4 Geschosse,

Treppenlauf U1.1, 8 Steigungen 18,0 / 27 cm
Treppenlauf U1.2, 9 Steigungen 18,0 / 27 cm
Treppenlauf EG.1, 9 Steigungen 19,0 / 27 cm
Treppenlauf EG.2, 9 Steigungen 19,0 / 27 cm
Treppenlauf OG1.1, 9 Steigungen 19,0 / 27 cm
Treppenlauf OG1.2, 9 Steigungen 19,0 / 27 cm

Treppengeländer, bestehend aus:
Ober- und Untergurt aus Flachstahl 40 / 12 mm.
Vertikale Geländerstäbe: 30 / 8 mm, Achsabstand ca. 145 mm,
Diagonale Geländerstäbe: 30 / 8 mm verbinden den Fusspunkt einer vertikalen Geländerstabs mit dem Kopfpunkt des folgen vertikalen Geländerstabs, vertikale und diagonale Geländerstäbe werden treppenlaufseitig bündig montiert, Befestigung mittels Montageplatte und gedübelten Senkkopfschrauben in Ortbeton.

Höhe Geländerkonstruktion im Bereich der Treppenläufe, vertikal gemessen: 1550 mm.
Höhe Geländerkonstruktion im Bereich der Podeste, vertikal gemessen: 1550 mm.
Höhe Geländerkonstruktion von OKFFB bis OK Obergurt:
1190 mm.

Montageplatten alle 3 Stäbe (horizontaler Abstand ca. 397 mm) innenseitig an jeweils zwei Stäbe geschweißt, 126 / 280 / 30 mm, obere Kante paralell zur OK Treppenbelag, untere Kante schräg gem. Geländerverlauf. Befestigung gedübelter Senkkopfschrauben in Fertigteilläufen. Abmessungmontageplatte: 14,5 / 18,6 / 2 cm

Geländer Zwischenpodest, Treppenauge:
Stirnseitige Geländer in Bereich des Treppenaugens der Zwischenpodeste aus jeweils 2 vertikalen Stäben und Ober- und Untergurten, örtlich verschweisst und plangeschlieffen an die Geländerkonstruktion der Treppenlaufgeländer. Geländerlänge 24 cm, Geländerhöhe 155 cm

Geländer horizontaler Deckenkante:
Ausführung baugleich mit der Geländerkonstruktion im Bereich der Treppenläufe

Handlauf:
Edelstahlrohr, gebürstet, Korn 240, d = 33,7 mm,
Wandung = 2 mm, alle Richtungsänderungen sind als Bogen mit einem Biegeradius, bezogen auf die Mittelachse, von 3,5 cm herzustellen, Bögen sind zu verschweißen und plan zuverschleifen. Der Handlauf ist durchlaufend über alle Geschosse auszuführen. Montagehöhe h = 850 mm ü. Vorderkante Treppenstufe. Freie Enden min. 30 cm horizontal fortgeführt. Abschluss mit 90° Bögen zur Wand bzw. zum Geländer. Handlaufenden sind mit Endkappen als Rohrverschluss zu versehen. Die Endkappen sind unsichtbar zu verschweißen und zu verschleifen. Im UG2 ist der Handlauf vertikal bis zum Fußboden zu führen und dort zu fixieren.

Geschweißter Handlaufhalter aus Rundstahl, Edelstahl, gebürstet d = 0,8 cm, 90° mittels Biegung abgewinkelt, Schenkellängen ca. 90 / 60 mm.

Abgerechnet wird nach laufenden Metern Obergurt.
Größere Länge des Handlaufs, wie im Detail dargestellt und beschrieben, ist zu berücksichtigen.
Ausführung gemäß Zeichnung,
Zeichnungs-Nr
D 5 3 1 1 3 A A 2 0 0 A 3 0 0 _ S N 0 2 3 - 2 B

BNB-Anforderung Korrosionsschutzbeschichtung (falls verwendet):

VOC < 140 g/l
Menge: 18,000 m

**2.3.50 T2 Geländer Füllung Stäbe Gurte Handlauf Stahl niro Durchm. 30mm**
*** EP-Aufgliederung gefordert
Geländer, mit Füllung, aus Stäben und Gurten, für Treppe, im Innenbereich, horizontale Nutzlast DIN EN 1991-1-1, 1 kN/m, Befestigungsuntergrund Beton, gerader Lauf, 2-läufig, Einzelteile bestehen aus unterschiedlichen Werkstoffen,

Treppengeländer innenseitig fortlaufend im Treppenauge.
Umlaufender ununterbrochener Handlauf aus Edelstahl Mit Ober- und Untergurt aus Flachstählen mit vertikalen und diagonalen Füllstäben.
Ausbildung nach statischer und konstruktiver Erfordernis.
Stahltreppengeländer im Innenbereich, Korrosionsschutz für die gesamte Stahlkonstruktion. Alle Stahlteile sind grundiert zu liefern für eine bauseitige Nasslackierung.
Montagestöße, Schweißnähte und -punkte sauber verspachtelt und plangeschliffen. Bei gepunkteten Schweißnähten sind die dazwischenliegenden Hohlstellen komplett zu verschließen, zu verspachteln und planzuschleifen.
Alle Konstruktionsstöße werden mittels Gehrungsschnitten ausgeführt.
Alle Schraubverbindungen erfolgen mittels Senkkopfschrauben und sind nach Montage zu verspachteln und planzuschleifen.
.
Bauseitige Treppenkonstruktion:
10-geradläufige Treppe mit Zwischenpodesten. Treppenläufe aus Betonfertigteilen, Haupt- und Zwischenpodeste aus Ortbeton. Treppe über 2 Geschosse,

Treppenlauf EG.1, 9 Steigungen 19,0 / 27 cm
Treppenlauf EG.2, 9 Steigungen 19,0 / 27 cm
Treppenlauf OG1.1, 9 Steigungen 19,0 / 27 cm
Treppenlauf OG1.2, 9 Steigungen 19,0 / 27 cm

Treppengeländer, bestehend aus:
Ober- und Untergurt aus Flachstahl 40 / 12 mm.
Vertikale Geländerstäbe: 30 / 8 mm, Achsabstand ca. 145 mm,
Diagonale Geländerstäbe: 30 / 8 mm verbinden den Fusspunkt einer vertikalen Geländerstabs mit dem Kopfpunkt des folgen vertikalen Geländerstabs, vertikale und diagonale Geländerstäbe werden treppenlaufseitig bündig montiert, Befestigung mittels Montageplatte und gedübelten Senkkopfschrauben in Ortbeton.

Höhe Geländerkonstruktion im Bereich der Treppenläufe, vertikal gemessen: 1550 mm.
Höhe Geländerkonstruktion im Bereich der Podeste, vertikal gemessen: 1550 mm.
Höhe Geländerkonstruktion von OKFFB bis OK Obergurt:
1190 mm.

Montageplatten alle 3 Stäbe (horizontaler Abstand ca. 397 mm) innenseitig an jeweils zwei Stäbe geschweißt, 126 / 280 / 30 mm, obere Kante paralell zur OK Treppenbelag, untere Kante schräg gem. Geländerverlauf. Befestigung gedübelter Senkkopfschrauben in Fertigteilläufen. Abmessungmontageplatte: 14,5 / 18,6 / 2 cm

Geländer Zwischenpodest, Treppenauge:
Stirnseitige Geländer in Bereich des Treppenaugens der Zwischenpodeste aus jeweils 2 vertikalen Stäben und Ober- und Untergurten, örtlich verschweisst und plangeschlieffen an die Geländerkonstruktion der Treppenlaufgeländer. Geländerlänge 24 cm, Geländerhöhe 155 cm

Geländer horizontaler Deckenkante:
Ausführung baugleich mit der Geländerkonstruktion im Bereich der Treppenläufe

Handlauf:
Edelstahlrohr, gebürstet, Korn 240, d = 33,7 mm,
Wandung = 2 mm, alle Richtungsänderungen sind als Bogen mit einem Biegeradius, bezogen auf die Mittelachse, von 3,5 cm herzustellen, Bögen sind zu verschweißen und plan zuverschleifen. Der Handlauf ist durchlaufend über alle Geschosse auszuführen. Montagehöhe h = 850 mm ü. Vorderkante Treppenstufe. Freie Enden min. 30 cm horizontal fortgeführt. Abschluss mit 90° Bögen zur Wand bzw. zum Geländer. Handlaufenden sind mit Endkappen als Rohrverschluss zu versehen. Die Endkappen sind unsichtbar zu verschweißen und zu verschleifen. Im UG2 ist der Handlauf vertikal bis zum Fußboden zu führen und dort zu fixieren.

Geschweißter Handlaufhalter aus Rundstahl, Edelstahl, gebürstet d = 0,8 cm, 90° mittels Biegung abgewinkelt, Schenkellängen ca. 90 / 60 mm.

Abgerechnet wird nach laufenden Metern Obergurt.
Größere Länge des Handlaufs, wie im Detail dargestellt und beschrieben, ist zu berücksichtigen.
Ausführung gemäß Zeichnung,
Zeichnungs-Nr
D 5 3 1 1 3 A A 2 0 0 A 3 0 0 _ S N 0 2 4 - 2 E

BNB-Anforderung Korrosionsschutzbeschichtung (falls verwendet):

VOC < 140 g/l
Menge: 12,000 m

**2.3.60 Handlauf Stahl niro Durchm. 33,7mm**
*** EP-Aufgliederung gefordert
STLB-Bau 2025-04 031
Handlauf, für Treppe, im Innenbereich, gerader Lauf, einläufig,
Handlauf aus nichtrostendem Stahl, rund, Handlaufdurchmesser 33,7 mm, mit Konsolen befestigen, seitlich an der Wand, verdeckt, schallentkoppelt, Ausführung gemäß Zeichnung und Einzelbeschreibung,
Zeichnungs-Nr 'D 5 3 1 1 3 A A 1 0 0 A 3 0 0 _ S N 0 1 5 - 2 C
D 5 3 1 1 3 A A 1 0 0 A 3 0 0 _ S N 0 1 6 - 2 E'

Einzelbeschreibungs-Nr 'Handlauf aus V2A innenseitig an den Treppenhauswänden und den Podesten durchlaufed folgen, einschl. aller Versprünge und Knicke.
Stb. Wandd d.= ca. 25cm.
Alle Konstruktionsstöße werden gebogen ausgeführt
Handlauf längs gebürstet und alle Stöße verschliffen,
Handlauf angeschweißt an Rundstahl aus V2A, unter 90° abgewinkelt und in aufgehende Betonwand mit Klebedübel befestigt.
Das Befestigungsloch wird mit einer Edelstahl-Abdeckrosette
Ø 30mm verkleidet und auf die StB-Wand geklebt.

Handlauf bestehend aus:

Rundrohr Ø 38mm, V2 A
Rundrohr Ø 10mm, Abwicklungslänge ca. 200mm
Handlauf Abstand zur Betonwand im lichten 50mm
Handlauf über OK FFB +0,85m

Mit Beginn und mit Ende des Handlaufs an Antritt und Austritt wird dieser um 90° abgewinkelt, Länge ca. 150mm
Befestigung Handlauf alle 100 - 150cm n.stat. Erf.

Als funktionstüchtige Handlaufkonstruktion einschl. aller Passstücke, Verbinder, Winkelstücke und Kleineisenteilen, sowie das Anpassen an den An- und Austritten der Podeste herstellen und einbauen.

Befestigung nach statischer Berechnung des AN'
.
Menge: 94,000 m
Leistungsbereichkatalog: 031

**2.3.70 Handlaufständer, Stahl niro Durchm. 33,7mm, Länge 1,10 m**
vertikaler Handlaufständer, aus nichtrostendem Stahl, rund, Handlaufdurchmesser 33,7 mm, mit Handlaufverschweißt, befestigen, seitlich der L-Stahlwange, verdeckt, schallentkoppelt, Länge = 1,10 m, Ausführung gemäß Zeichnung

D 5 3 1 1 3 A A 2 0 0 A 3 0 0 _ S N 0 2 4 - 2 E
Menge: 2,000 St

**2.3.80 Handlaufständer, Stahl niro Durchm. 33,7mm, Länge 0,50 m**
vertikaler Handlaufständer, aus nichtrostendem Stahl, rund, Handlaufdurchmesser 33,7 mm, mit Handlaufverschweißt, befestigen, seitlich der horizonztalen Stb-Balken vor der Fassade, verdeckt, schallentkoppelt, Länge = 0,50 m, Ausführung gemäß Zeichnung

D 5 3 1 1 3 A A 2 0 0 A 3 0 0 _ S N 0 2 4 - 2 E
Menge: 2,000 St

**2.3.90 Verblechung Treppenauge**
Verblechung der Stirnseiten der Treppenaugen im Bereich der Geschossdecken und Zwischenpodeste, Abdeckung mit Alu-Blechwinkel 140 x 50 x 3 mm, pulverbeschichtet nach Angabe Arch., unsichtbar befestigt, Winkellänge 30 cm
Menge: 5,000 St

#### Bereich 2.4 Gitterrostabdeckungen

**2.4.10 Gitterrost Bodenöffnungsabdeckung L 1500 mm B 1500 mm 30/30mm Tragstab-B 3 mm H 90 mm Stahl**
*** EP-Aufgliederung gefordert
STLB-Bau 2025-04 031
Gitterrost, als Bodenöffnungsabdeckung, Schweißpressrost,
Länge Gitterrost/Blech '1500' mm,
Breite Gitterrost/Blech '1500' mm, Maschenweite 30/30 mm,
Querschnittsbreite Tragstab '3' mm,
Querschnittshöhe Tragstab '90' mm,
Querschnittsbreite Füllstab '3' mm,
Querschnittshöhe Füllstab '40' mm, Tragstäbe in Querrichtung, aus Stahl S235J2 DIN EN 10025-2, Werkstoff-Nr 1.0117 (Blech), Korrosionsschutz durch Feuerverzinkung DIN EN ISO 1461, mit Winkelzarge, mit Schrauben und Laschen befestigen, Befestigungsuntergrund Beton, Ausführung gemäß Zeichnung und Einzelbeschreibung,
Zeichnungs-Nr 'D 5 3 1 1 3 A A 1 U 2 A 3 0 0 _ D E 5 2 1 - 2 B'

Einzelbeschreibungs-Nr 'Gitterrost 30/30 verzinkt:
Verkehrslast: 5 kN/m² Abdeckung der Lichtschächte Pumpenschachtabdeckung

L-Winkel-Auflager, 4 seitig:
L-Winkel 120/12/8 verzinkt, gem. statischen Erfordernissen, mit Edelstahldistanzblech innenseitig an die Schachtwand montiert

Riffelblechabdeckung, feuerverzinkt, herausnehmbar, mehrteilig d = 4mm als Abdeckung auf tragenden Giterrost.

Gerstellen von bis zu 5 Öffnungen bis DN 300  für TGA-Gewerken'
.
Menge: 2,000 St
Leistungsbereichkatalog: 031

#### Bereich 2.5 Technikeinhausung, Dach

**2.5.10 QR 80 x 80 x 4, Fussplatte**
Stahlstütze mit Fussplatte QR 80 x 80 x 4, feuerverzinkt,
als Unterkonstruktion für die Einhausung,
Pulverbeschichte RAL 9005

Stütze:  QR 80 x 80 x 4
Höhe:  h ca. 2200 mm
Fussplatte (Stossplatte):b/l ca. 200/200 mm, 4 Bohrungen

Stossverbindung mit Stützenfuss aus Vorpos. herstellen,
inkl. aller nichtrostenden Befestigungs- und Verbindungsmittel montieren nach Vorgabe Statik,

Ausführung gemäß Zeichnung,
Zeichnungs-Nr
D 5 3 1 1 3 A A X D G A 3 0 0 _ D E 1 1 0 - 2 B
Menge: 15,000 St

**2.5.20 Quadratrohr 60x60x4 mm, horizontal**
Quadratrohr 60 x 60 x 4, feuerverzinkt,
als horizontale Unterkonstruktion für die Einhausung,
Pulverbeschichte RAL 9005

Quadratrohr: 60 x 60 x 4 mm

inkl. Bohrungen und nichtrostendem Befestigungsmittel auf UK Stahlstütze QR 80 x 80 x 4 aus Vorpos. montieren nach Vorgabe Statik,

Ausführung gemäß Zeichnung,
Zeichnungs-Nr
D 5 3 1 1 3 A A X D G A 3 0 0 _ D E 1 1 0 - 2 B
Menge: 117,000 m

**2.5.30 Tragsäulen, Quadratrohr 60x60x4 mm, vertikal**
Quadratrohr 60 x 60 x 4, feuerverzinkt,
als vertikale Unterkonstruktion für die Einhausung,
Pulverbeschichte RAL 9005

Quadratrohr: 60 x 60 x 4 mm
Höhe:  h ca. 2000 mm

inkl. Bohrungen und nichtrostendem Befestigungsmittel auf UK  QR 60 x 60 x 4 aus Vorpos. montieren nach Vorgabe Statik, inkl. Lamellenhaltern im System der Außenlamellen, Halter Pulverbeschichte RAL 9005, Achsabstand 1,15 bis 1,25 m

Ausführung gemäß Zeichnung,
Zeichnungs-Nr
D 5 3 1 1 3 A A X D G A 3 0 0 _ D E 1 1 0 - 2 B
Menge: 35,000 St

**2.5.40 Z-Lamellen**
Schwere Baureihe, Z-Lamelle, Blechstärke 2mm, gem. stat.Erf.
minimal überlappend montiert
Ausladung 91 mm, Abgewickelte Länge ca. 17,5 cm
Lamellenabstand: 120,0mm
Montage: Lamelle auf Tragsäule
Tragsäule bestückt mit Halter
Rastermaß der Tragsäule 1ca. 200mm
Feldhöhe: 2300 mm
Lamellen und Tragsäulen abgelängt, lose geliefert.
Jede Lamelle ist gegen seitlichen Verschub durch
Schrauben oder Nieten zu fixieren.
inkl. Zuschnitt (90°) nach Maßangabe
an Ecken auf Gehrung zusammengefügt

Verblechungen/ Kantteile/UK usw bauseits

Oberfläche: pulverbeschichtet, seidenglänzend, RAL 9005
Menge: 90,000 m²

**2.5.50 Außenecke, Z-Lamelle**
Außenecke der Z-Lamelle als Gehrungsstoß,
alle Verschraubungen in Edelstahl,
Farbe RAL 9005
Menge: 68,000 St

#### Bereich 2.6 Sonstiges

**2.6.10 L-Stahlwange, Fassadenanschluss**
L-Stahlwange außenseitig an Treppenläufen und Zwischenpodesten, durchlaufend folgen, abgewinkelt, pulverbeschichtet nach Angabe Architekt.
Wangenblech außenseitig vor der Fassade läuft entlang der Podeste horizontal und im Bereich der Treppenläufe schräg, dem Treppenlauf folgend. Blechdicke d. = 8 mm
Befestigung mittels Senkkopfschrauben, Wangenblech ragt ca. 10 mm über OKFFB und beginnt ca. 6 cm oberhalb der UK des Podestes bzw. des TF-Laufes. Der Stufenverlauf der Setz- und Trittstufen ist bei allen Stufen an der Treppenwange auszuklinken und steht ebenfalls 10 mm über der fertigen Stufe.

Im Bereich der Treppenläufe ist der obere Wangenabschluss auf einer Länge von 2,95 m abgestuft, gezahnt dem Stufenverlauf bzw. dem Treppenauftrittsmaß entsprechend herzustellen. Die gesamte Blechhöhe der Wangenverkleidung im Treppenlaufbereich beträgt ca. 430 mm, gemessen in der Schrägen ohne Stufenausschnitte, an der unterseite der Wangenverkleidung ist ein schrägverlaufendes Blech 10 mm, gradlinig, rechtwinklig an der Wange zu verschweißen, Blechlänge = 250 mm

Im Bereich der Zwischenpodeste ist die Wangenverkleidung auf eine Länge von 1,46 m horizontal als L-Winkel 250 / 295 / 100 mm herzustellen, inkl. vertikale Anschlussfahne für den vertikalen Edelstahl Handlaufständer als eingeschweisstes Stahlblech 33,7 x 295 x 10 mm.
Menge: 2,000 St

#### Bereich 2.8 Gitterzaun Magazin Wirtschafthof

**2.8.10 Zaun Stahlgittermatte Doppelstabmatte H 2,23m L 2,5m Pfosten Stahlvierkantrohr 60/40mm**
*** EP-Aufgliederung gefordert
STLB-Bau 2025-04 003
Zaun mit Stahlgittermatten (Paneele) DIN EN 10223-7, Endpfosten werden gesondert vergütet, als Doppelstabmatte, Höhe 2,23 m, einschl. 3 cm Überstand, Dicke der senkrechten Drähte 6 mm, waagerechte Profile als Doppelstab 8 mm, befestigen an Pfosten, mit Drahtbügel aus nichtrostendem Stahl, Bodenabstand 5 cm, Einzelfeldlänge 2,5 m, Pfosten aus Stahlvierkantrohr S235 DIN EN 10219-2, mit Gittermattenhalterungen, Querschnitt 60/40 mm, Wanddicke 2 mm, Gesamtpfostenlänge 260 cm, feuerverzinkt DIN EN ISO 1461, mit Fußplatte, einschl. Bohrungen, auf Stahlbeton mit Klebeankern befestigen, Ausführung gemäß Zeichnung und Einzelbeschreibung,
Zeichnungs-Nr 'D 5 3 1 1 3 A A 2 U 1 A 3 0 0 _ D E 5 2 0 - 2 A'

Einzelbeschreibungs-Nr 'Drahtgitter System, feuerverzinkt,
Maschenteilung 25 / 200 mm,
Befestigung der Zaunpfosten 60 / 40 innenseitig im Abstand von 40 cm wie folgt:
- 3 St seitliche Befestigung mit Klebeankern und Anstandhalter in vertikale Stb-Wand- / Stb-Stützenkonstruktion
- 1 St seitliche Befestigung mit Abstandhalter an Stahl-Türpgosten
- 1 St mit Fußplatte 20 x 20 x 1 cm und Klebeankern an Stb-Fundament'
.
Menge: 6,000 m
Leistungsbereichkatalog: 003

**2.8.20 Drehflügeltor Zaun einflg. Weite 1000cm H 2,25m Rahmen Stahlvierkantrohr 60/40mm WD 2mm Füllung Stahlgitter Stahlgittermatte verz Profilzylinder Drückergarnitur beweglich Pfosten Stahlvierkantrohr 100/100mm WD 4mm**
*** EP-Aufgliederung gefordert
STLB-Bau 2025-04 003
Drehflügeltor für Zaun, handbetätigt, einflügelig, lichte Weite 1000 cm, Höhe 2,25 m, mit umlaufendem Rahmen, aus Stahlvierkantrohr S235 DIN EN 10219-2, Querschnitt 60/40 mm, Wanddicke 2 mm, Feldfüllung mit Stahlgitter, im Rahmen eingeschweißt,
Stahlgittermatte (Paneel) DIN EN 10223-7, Dicke der senkrechten Drähte 6 mm, feuerverzinkt DIN EN ISO 1461, mit Einsteckschloss für Profilzylinder, Drückergarnitur, beidseitig beweglich,
Torpfosten aus Stahlvierkantrohr S235 DIN EN 10219-2, Querschnitt 100/100 mm, Wanddicke 4 mm, Ausführung gemäß Zeichnung und Einzelbeschreibung,
Zeichnungs-Nr 'D 5 3 1 1 3 A A 2 U 1 A 3 0 0 _ D E 5 2 0 - 2 A'

Einzelbeschreibungs-Nr 'ein Türpfosten 100 x 100 mit Schlosskasten, Pfostenlänge = 2,92 m mit Fußplatte 20 x 20 x 1 cm und Klebeankern an Stb.-Bodenplatte, oberseitig gleitend mit Einschiebling und Kopfplatte 20 x 20 x 1 cm an Stb.-Deckeverschraubt.
ein Türpfosten 100 x 100 mit Scharnieraufnahme zur Befestigung des Türblatte, seitlich mit Klebeankern an Stb-Stütze befestigt.

Allgemeine Türanforderungen:
Feuerwiderstand: -
Notausgang: -
Widerstandsklasse: -
Feuchtebeständigkeit: keine
Breite in m: 1,015
Höhe ab OKFF in m: 2,23

Türblattanforderungen:
Aufschlagrichtung Gehflügel: DIN Rechts
Türblattmaterial: Rahmentür Füllung mit Doppelstabmatte
Türblattoberfläche: verzinkt
Falzausbildung: Falz im System
Lüftungstechnische Anforderungen: -
außen Kanuf, innen Drücker

Zarge:
Zargenart: Scharnier direkt an Türblatt und Türpfosten befestigt
Zargenmaterial: Stahl
Rahmenbreite m: 0,06
Zargenoberfläche: verzinkt
Wandart: Stahlgitterzaun

Bänder:
Bänder Typ: Torbänder
Bänder Oberfläche: verzinkt

Zubehör:
Panikfunktion, auswärts: ohne Panikfunktion
Schlossart: Standardschloss (Riegelfalle)
Zylinderart: Profilzylinder doppel
Türantrieb:  -
Zusatzausstattung: -
Detailverweis: DE520
Türschema: -'
.
Menge: 1,000 St
Leistungsbereichkatalog: 003

#### Bereich 2.9 Schiebetor mit schlupftür

**2.9.10 Tor Schlupftür Schiebetor 1flg B 3000 mm H 2200 mm Rahmen Stahl verz Flügel Stahl**
*** EP-Aufgliederung gefordert
STLB-Bau 2025-04 031
Tor mit Schlupftür, Schiebetor, einflügelig,
Breite Nennmaß Wandöffnung '3000' mm,
Höhe Nennmaß Wandöffnung '2200' mm,
Einbau als Vorwandmontage,
max. Abstand Außenseite zum Verankerungsuntergrund '120' mm, Abdichtung der äußeren Dichtebene mit imprägnierten Fugendichtungsbändern aus Schaumkunststoff, Beanspruchungsgruppe 1 DIN 18542, 3-seitig, Abdichtung der inneren Dichtebene mit Dichtstoff (zulässige Gesamtverformung mind. 12,5 %), 3-seitig, Dämmebene (Funktionsebene) vollständig ausfüllen, mit Mineralwolle,
technische/statische und bauphysikalische Anforderungen an die Gesamtkonstruktion: mechanische Dauerhaftigkeit 50000 Zyklen,
Rahmen aus Stahl, einschl. Flügelrahmen innen und außen flächenbündig, Oberfläche verzinkt,
Flügel einwandig, aus Stahl, Dicke 1,5 mm, Oberfläche wie Rahmen, mit Anschlagfalz, Einbau in Blendrahmen, Befestigungsuntergrund Beton, Wandaufbau im Anschlussbereich einschalig, 2-teilig, vorgerichtet für Obentürschließer, Einsteckschloss mit Panikfunktion, vorgerichtet für Profilzylinder, Ausführung gemäß Zeichnung und Einzelbeschreibung,
Zeichnungs-Nr 'D 5 3 1 1 3 A A 2 U 1 A 3 0 0 _ D E 4 3 1 - 2 A'

Einzelbeschreibungs-Nr 'Manuelle Schiebetor 3000x2200 mm mit Schlupftür,
ohne Brandschutzqualifikation
Torblatt mit Dämmstoffeinlage vollflächig eingelegt und verklebt.
Zarge bestehend aus einem horizontalen und vertikalen Rahmenprofil
zur Abdichtung und Aushebesicherung. Alle Profile auf der Wand mit
Spezialankern verdübelt.
Händische Toröffnung durch Muschelgriff und Griffstange. Schloß mit
Verschlußsternen, sodass Torblatt im Einlaufprofil verriegelt wird.
C-Laufschiene, kugelgelagerte Laufrollen mit unteren verdeckten
Rollenführungen. Über die ganze Schienenlänge durch eine Blende aus
gekantetem Stahlblech abgedeckt.
Türblatt und Zarge verzinkt und pulverbeschichtet Farbe RAL n.A.Arc
Schlupftür 1000x2000 mm vierseitig gefälzt mit Dickfalz.
Schallschutz gemäß Türliste
Türausstattung gemäß Positionspläne und Türliste
Gewerkeschnittstelle gemäß Türschema Typ 1.5
Allgemeine Türanforderungen, Schlupftür:
Feuerwidersta d: -
Schallschutz: -
Notausgang: -
Widerstandsklasse: -
Feuchtebeständigkeit: keine
Breite in m: 1,20
Höhe ab OKFF in m: 2,04
Lichte Durchgangsbreite in m: 1.00

Türblattanforderungen:
Aufschlagrichtung Gehflügel: DIN Rechts
Türblattmaterial: Stahlblech-Verbundkonstruktion
Türblattoberfläche: pulverbeschichtet
Falzausbildung: stumpf einschlagend
Lüftungstechnische Anforderungen: -

Bänder:
Bänder Typ: Rollenband
Bänder Oberfläche: Edelstahl

Zubehör:
Beschlag: BGS: Drücker ǀ BS: Knauf
Panikfunktion, auswärts: mit Panikfunktion
Schlossart: Standardschloss (Riegelfalle)
Zylinderart: Profilzylinder doppel
Türantrieb: -
Zusatzausstattung: -
Detailverweis: DE431
Türschema: Typ 1.5

Türtyp 1.5:
Funktionsbeschreibung:
Es handelt sich um eine gesicherte Türe mit kontrollierter
Zutrittsfunktion.
Der Kartenleser gibt einen Impuls an den E-Öffner, welcher die Türe
frei gibt

Anforderung:
Brandschutz:
Schallschutz:

Technische Ausstattung durch AN Innentüren:
- Magnetkontakt pro Flügel
- E-Öffner
- Verkabelung bis Übergabepunkt

Technische Ausstattung durch AN ELT:
- Kartenleser
- Verkabelung bis Übergabepunkt

- Magnetkontakt
Magnetkontakt je Flügel
- E-Öffner
Elektrischer Vektortüröffner in Ruhestromausführung,
mit schwacher Fallenfeder universal DIN rechts / links einsetzbar
mit 3 mm verstellbarer Radiusfalle,
Falleneingrifftiefe: 4,5 mm Haltekraft: 5000 N
Nennspannung Momentkontakt: 24 - 48 V AC/DC
Nennspannung Dauerbetrieb: 24 V AC/DC +/-15 %
Stromaufnahme: 150 mA bei 24 V
Abmessungen:
15,8 x 72,5 x 25 mm (B x H x T)
Ohne Schließblech
- Kabelübergang
Lösbarer Kabelübergang (12-polig) Max. Öffnungswinkel 180°
Lösbarkeit nach Montage der Tür durch integrierte Steckkontakte

BNB-Anforderung Korrosionsschutzbeschichtung (falls verwendet):

VOC < 140 g/l'
.
Menge: 1,000 St
Leistungsbereichkatalog: 031

### Titel 3 Stundenlohnarbeiten

#### Bereich 3.1 Leistungen auf besondere Anforderung des Auftraggebers

**3.1.1 Baufacharbeiter/-in sämtliche Kosten/Zuschläge**
*** EP-Aufgliederung gefordert
STLB-Bau 2023-04 091
Stundenlohnarbeiten durch Baufacharbeiter/-in
der Verrechnungssatz für die jeweilige Arbeitskraft umfasst sämtliche Aufwendungen wie Lohn- und Gehaltskosten, Lohn- und Gehaltsnebenkosten, Zuschläge, lohngebundene und lohnabhängige Kosten, sonstige Sozialkosten, Gemeinkosten, Wagnis und Gewinn.
Menge: 25,000 h
Leistungsbereichkatalog: 091

**3.1.2 Bauhelfer/-in sämtliche Kosten/Zuschläge**
*** EP-Aufgliederung gefordert
STLB-Bau 2023-04 091
Stundenlohnarbeiten durch Bauhelfer/-in
der Verrechnungssatz für die jeweilige Arbeitskraft umfasst sämtliche Aufwendungen wie Lohn- und Gehaltskosten, Lohn- und Gehaltsnebenkosten, Zuschläge, lohngebundene und lohnabhängige Kosten, sonstige Sozialkosten, Gemeinkosten, Wagnis und Gewinn.
Menge: 20,000 h
Leistungsbereichkatalog: 091

**3.1.3 Auszubildende/r sämtliche Kosten/Zuschläge**
*** EP-Aufgliederung gefordert
STLB-Bau 2023-04 091
Stundenlohnarbeiten durch Auszubildende/r (Mittellohn)
der Verrechnungssatz für die jeweilige Arbeitskraft umfasst sämtliche Aufwendungen wie Lohn- und Gehaltskosten, Lohn- und Gehaltsnebenkosten, Zuschläge, lohngebundene und lohnabhängige Kosten, sonstige Sozialkosten, Gemeinkosten, Wagnis und Gewinn.
Menge: 20,000 h
Leistungsbereichkatalog: 091
